# Klein-LV Trinkwasser Los2
Angebotsaufforderung (GAEB DA XML 3.2, DA83)
Projekt: UB180300
Währung: EUR
Ende der Zuschlagsfrist: 31.12.2016
Auftraggeber: 0; DV-Nummer: UB180300
Erstellt mit: SJ AVA/ GXML Toolbox V3.2 R20131205, SJ AVA, 15.10.2018

## Baubeschreibung
Jahresvertrag Kleinleistungen Trinkwasserversorgung 2017/2018

Baubeschreibung

1.  Allgemeines

Der Leistungsumfang beinhaltet die Ausführung von Kleinleistungen für die Trinkwasserversorgung, d. h. Tiefbauleistungen an Versorgungs- und Hausanschlussleitungen im

Bereich WAG TW 2 (Los 2)

des Verbandsgebiets des

Wasser und Abwasserzweckverbands Gotha und Landkreisgemeinden.

Die Vertragslaufzeit beginnt am 1. Januar 2019 und endet am 31. Dezember 2019.

Eine  Verlängerung über den o.g. Zeitraum ist ausgeschlossen.

Die Leistungen sind insgesamt auf folgende Leistungsbereiche aufgeteilt  (zur Information):

Übersicht der Lose und Ihrer Zuordnungen zu den Ortslagen (zutreffender Leistungsbereich fett markiert)

Wasser- und Abwasserzweckverband Gotha und Landkreisgemeinden

  Los 1Bereich: WAG TW 1Stadt Waltershausen, Innenstadt und Ortsteile
  ca. 54 km Hauptleitungen Schnepfenthal, Wahlwinkel und Langenhain
  ca. 20 km Hausanschlüsse
  Leistung im Bereich: nur Tiefbau für Leitungen

  Los 2Bereich: WAG TW 2Stadt Waltershausen nur Ortsteile Winterstein,
  ca.129 km Hauptleitungen  Schwarzhausen, Schmerbach und Fischbach;
  ca. 38 km HausanschlüsseGemeinde Hörsel mit Ortsteilen Fröttstädt,  Aspach, Hörselgau, Laucha, Mechterstädt,  Teutleben, Trügleben;
  Gemeinde Gräfenhain;
  Gemeinde Georgental nur Ortsteil Nauendorf;
  Stadt Tambach-Dietharz
  Leistung im Bereich:  Tiefbau für Leitungen bis DN 500 an Hauptleitungen, bis ca. DA 63 an Hausanschlussleitungen

  Los 3Bereich: WAG TW 3Gemeinde Goldbach
  ca.142 km HauptleitungenGemeinde Remstädt
  ca.  55 km HausanschlüsseGemeinde Warza  Gemeinde Hochheim
  Gemeinde Bufleben mit Ortsteilen
  Gemeinde Westhausen  Gemeinde Eschenbergen
  Gemeinde Molschleben
  Gemeinde Friemar  Gemeinde Pferdingsleben
  Gemeinde Tröchtelborn
  Gemeinde Nottleben
  Gemeinde Tüttleben
  Gemeinde Ballstädt
  Gemeinde Drei Gleichen ohne Ortsteil Wandersleben und
  ohne Ortsteil Mühlberg
  Stadt Gotha östlich der Bahnlinie (z. B. Ortsteil Siebleben
  Gewerbegebiet Gotha Ost)
  Leistung im Bereich: nur Tiefbau für Leitungen

  Los 4Bereich: WAG TW 4Stadt Gotha, westlich und nördlich der Bahnlinie
  ca. 130 km Hauptleitungen(z.B. Zentrum, Galberg, West)
  ca.  50 km Hausanschlüsse
  Leistung im Bereich: nur Tiefbau für Leitungen

  Los 5Bereich: WAG TW 5Stadt Gotha, südlich der Bahnlinie,
  ca.  56 km Hauptleitungenz.B. Ortsteile Sundhausen, Boilstädt, Uelleben,
  ca.  42 km HausanschlüsseGewerbegebiet Süd
  Gemeinde Schwabhausen
  Gemeinde Günthersleben-Wechmar
  Gemeinde Petriroda
  Gemeinde Emleben
  Gemeinde Drei Gleichen nur Ortsteil Mühlberg

  Leistung im Bereich: nur Tiefbau für Leitungen

Auftraggeber des Vorhabens:
  Wasser- und Abwasserzweckverband Gotha und Landkreisgemeinden
  Kindleber Straße 188
  99867 Gotha

Baubetreuung des Auftraggebers:
  Meisterbereich für Bereiche WAG TW 1 und 2:

  Trinkwasser Waltershausen
  Tiergartenstraße 15
  99880 Waltershausen

  Ansprechpartner:  Herr Detlof, Tel.: 03622 401904 bzw. 0172-7948347

  Meisterbereich für Bereiche WAG TW 3, 4 und WAG TW 5

  Trinkwasser Gotha
  Kindleber Straße 188
  99867 Gotha

  Ansprechpartner:  Herr Walter, Tel.: 03621 387-462

Die Beauftragung der Leistung erfolgt in kleinen Teilleistungen nach Erfordernis.

In der Regel wird die Definition der konkreten Teilleistung im Rahmen einer Beratung/Einweisung vor Ort erfolgen. Die Beauftragung wird für jede Teilleistung schriftlich dokumentiert.
Bestandspläne werden in der Regel durch den AG übergeben.

Der AG kann sich für die örtliche Bauüberwachung der Leistungen eines Dritten bedienen. Dieser wird dem AN mit Auftragserteilung benannt.

Sollten Ausführungspläne/Skizzen zur Ausführung übergeben werden, sind diese nach Übergabe durch den Auftragnehmer (AN) zu prüfen und gegebenenfalls aufgetretene Widersprüche und Hinweise unverzüglich der Baubetreuung des Auftraggebers (AG) mitzuteilen. Die Ausführungspläne/Skizzen sind nur zu verwenden, wenn diese mit dem Freigabevermerk des AG versehen sind.

Mit der Angebotsanforderung werden Dateien im GAEB-Format DA83 übergeben. Den Angeboten ist vom Bieter zwingend ein Datenträger (CD) mit dem Angebot im GEAB-Format DA84 beizulegen. Sollte beim Bieter keine geeignete AVA-Software für die Bearbeitung zur Verfügung stehen, kann z. B. das zum kostenlosen Download zur Verfügung stehende Bieterprogramm z.B. der Fa. HEITKER unter dem Link http://www.heitker.de/download-bieterprogramm.php downgeloadet und verwendet werden.
2.  Angaben zu den Baustellen

2.1  Leistungsumfang

Der im Leistungsverzeichnis benannte Leistungsumfang spiegelt die voraussichtlich in einem Kalenderjahr durchzuführenden Bauarbeiten an Hausanschlüssen und Versorgungsleitungen in den im Los genannten Gemeinden und Städten des Verbandes wieder.

Diese Angaben wurden auf Grundlage der Auswertung der tatsächlich durchschnittlich im o.g. Los ausgeführten Leistungsumfängen der Vorjahre ermittelt und auf Plausibilität geprüft. In der Vertragslaufzeit können die angegebenen Umfänge der einzelnen Leistungspostionen hiervon ggf. deutlich abweichen, da die konkreten Bauarbeiten durch vom AG nicht zu vertretende Einflüsse maßgeblich geprägt sind. Es besteht kein Anspruch auf die Einhaltung des angegebenen Gesamtumfangs.

Es wurde von folgendem Leistungsumfang pro Jahr im o.g. Los ausgegangen:

- Erneuerung/Herstellung von Hausanschlussleitungen: ca. 15 bis 25 Stück pro Los und Jahr
- Reparatur der Versorgungsleitungen, Armaturen sowie Hausanschlüsse:
        - Lose 1 bis 3 im Mittel: ca 20-25 Stück pro Jahr,
        - Lose 4 und 5 im Mittel: ca. 40-45 Stück pro Jahr.

Die Erneuerung/Herstellung von Anschlussleitungen erfolgt durch den AG gemäß seiner Satzung bis zum Wasserzähler (i. d. R. im privaten Grundstück) und ist dem AG durch den Eigentümer ab Grundstücksgrenze zum öffentlichen Grundstück zu erstatten. Leistungen außerhalb des öffentlichen Bauraums sind deshalb durch den AN separat aufmaß- und abrechnungstechnisch zu erfassen. Die hiermit verbundenen Aufwendungen sind einzukalkulieren und werden nicht gesondert vergütet.

Der Leistungsumfang beinhaltet für die jeweilige Teilleistung alle erforderlichen Leistungen und Nebenleistungen für die komplette Ausführung der Reparatur bzw. Erneuerung. Im Leistungsumfang der kompletten Teilleistung sind dabei im Wesentlichen folgende Leistungen enthalten:

- Baustelleneinrichtung (in die Einheitspreise einzukalkulieren)
- Vorbereitung und Baufeldfreimachung
- Oberflächenaufbruch
- Tiefbauarbeiten für TW-Leitungen (Versorgungs- und Hausanschlussleitungen)
- Leitungssicherung
- Oberflächenwiederherstellung
- Landschaftspflegerische Leistungen (in geringem Umfang)

Für die Kalkulation der Trinkwasserleitungen ist damit zu rechnen, dass die zu erwartenden Reparaturleistungen jeweils als Teilleistungen an der Hauptleitung in der Regel unterhalb einer Leitungslänge von 6 m, im Mittel bei ca. 5 m und bei der Reparatur von Hausanschlussleitungen im Mittel bei 2 m liegen werden. Bei der Erneuerung/Herstellung von Hausanschlussleitungen ist von bis zu 10 m (im Mittel ca. 6,50 m) auszugehen.

Für alle darüber hinausgehenden Investitionsvorhaben ist seitens des AG ein separater Wettbewerb
zur Vergabe der Leistungen vorzusehen.

Die Montageleistungen für die Reparatur- oder Erneuerung/Herstellung von Leitungen erfolgt ausschließlich durch Fachkräfte des Zweckverbandes. Angeforderte Hilfsleistungen in diesem Zusammenhang können mit den Stundensätzen auf Nachweis verrechnet werden.

2.2  Zufahrt zur Baustelle, Instandhaltung der Verkehrswege

Die Baustellen befinden sich i. d. R. im Bereich öffentlicher Flächen. Überwiegend ist  die Lage der Baustellen in Verkehrsflächen und Verkehrswegen zu erwarten. Erschwernisse aus Behinderungen durch die Aufrechterhaltung des laufenden Verkehrs sind einzukalkulieren und werden nicht separat vergütet. Für die Verkehrssicherungsmaßnahmen selbst sind Leistungen im Leistungsverzeichnis zur separaten Vergütung vorgesehen.
Teilweise ist die Ausführung der Leistungen auf Grundstücken privater Eigentümer erforderlich. Die Grundstücksverfügbarkeit wird durch den AG sichergestellt. Der AN hat für eine rechtzeitige Information der Grundstückseigentümer zu sorgen (Übergabe Informationsschreiben). Er hat an einer möglichst reibungslosen Koordinierung der Teilleistung mit den privaten Belangen der Eigentümer (Zuwegung, Abfallentsorgung, Anlieferung von Brennstoffen, etc.) aktiv mitzuwirken und die hierfür erforderlichen Aufwendungen in die Einheitspreise einzukalkulieren.
Die Unbedenklichkeitsbescheinigungen von Eigentümer und Pächter nach Fertigstellung ist durch den AN einzuholen. Die Vorlage der Unterzeichnungen ist Voraussetzung zur VOB-Abnahme der Teilleistung.

Darüber hinaus ist die Befahrung von Nebenanlagen und Vegetationsflächen zur Vermeidung von Beschädigungen unbedingt zu verhindern.

Sämtliche mit ungebundener Befestigung versehenen Wege sind nach Beendigung der Maßnahmen wieder in den Ausgangszustand zu versetzen. Der Zustand der Grundstücke, Wege und Verkehrsflächen ist vor Beginn der Bauleistungen und nach Beendigung der Baumaßnahme durch Fotodokumentation zu dokumentieren.

2.3  Baustellenanschlüsse für Wasser, Energie und Abwasser

Anschlüsse
Dem AN können i. d. R. keine Anschlüsse an Ver- und Entsorgungsleitungen bereitgestellt werden. Erforderlichenfalls hat  der AN  Anschlüsse mit den Betreibern abzustimmen und zu seinen eigenen Lasten zu beschaffen. Genehmigungen sind durch den AN einzuholen. Die Entnahme bzw. Einleitungen erfolgen gegen durch den AN zu übernehmende Gebühren. Sämtliche hierfür erforderlichen Aufwendungen sind in die Einheitspreise einzukalkulieren und werden nicht separat vergütet.

Folgende Versorgungsträger sind für ggf. erforderliche Anschlüsse sowie auch für ggf. im Baufeld vorhandenen Kabel und Leitungsbestände zuständig.

Zuständigkeiten
Die Zuständigkeiten der Versorgungsträger sind durch den AN in Vorbereitung der Einzelmaßnahmen jeweils sebständig aktuell zu ermitteln/bei den Städten/Gemeinden und dem zuständigen Meisterbereich abzufragen.
Die Abfrage/Abstimmung ist nachvollziehbar zu dokumentieren.

2.4  Hinweise für die Baustelleneinrichtung

Es ist Aufgabe des AN, sich geeignete Lager- und Arbeitsplätze zu beschaffen. Die öffentlichen Flächen im Bereich der Baustellen, können - soweit technologische und verkehrssicherungstechnische Aspekte dem nicht entgegen stehen - als Lager- und Arbeitsplatz genutzt werden. Infolge der beengten Verhältnisse ist jedoch von stark begrenzten Lager- und Arbeitsplätzen in den Baufeldern der Teilleistungen auszugehen.
Die Verbindlichkeiten sind zwischen AN und Eigentümer der Flächen/Baulastträger abzustimmen.
Gewässerrandbereiche, Vegetationsflächen, Verkehrsflächen etc. sind vor Befahrung und Beschädigung sicher zu schützen.
Befindet sich die Baustelle im Bereich von Schutzzonen, sind sämtliche gesetzlichen und behördlichen Auflagen durch den AN einzuhalten.

Nach Beendigung der Bauarbeiten hat der AN eine entsprechende Bescheinigung von Grundstückseigentümern der angrenzenden Grundstücke sowie der Wegeunterhaltspflichtigen vorzulegen, worin die Betroffenen erklären, dass der ursprüngliche Zustand wieder hergestellt ist und keine Beanstandungen bestehen. Die Vorlage der Erklärung ist Voraussetzung zur verbindlichen VOB-Abnahme.

2.5  Ergebnisse der Baugrunduntersuchung, Hinweise für die Bauwerksgründung

Für die Klein- und Reparaturleistungen liegen i. d. R. keine Baugrunduntersuchungen vor.

Die angetroffenen Bodenmaterialien sind i. d. R. sehr empfindlich gegen Wasserzutritt und der Forstempfindlichkeitsklasse F2 bis F3 zuzuordnen.

Teilweise ist die Wiederverwendung von angetroffenem Bodenmaterial für Geländeregulierung und Überdeckung von Bauwerken im nicht befahrbaren Bereich geeignet. Aufgrund der Wasser- und Frostempfindlichkeit des Bodenmaterials wird für die Erdbauleistungen an Rohrgräben und Baugruben in Verkehrsflächen jedoch von einem vollständigem Bodenaustausch ausgegangen.

Die Verwendung von Recycling-Material ist grundsätzlich nicht gestattet.

2.6  Grundwasser

Auch wenn keine speziellen Baugrundgutachten bzw. keine derartigen Festlegungen vorhanden sind und wenn in den Leistungspositionen nicht explizit darauf hingewiesen wurde, sind sämtliche Bauteile und Ortbeton, bis auf die Beton-Sauberkeitsschichten unter den Bauwerken, der Expositionsklasse XA2 nach DIN EN 206 Teil 1zuzuordnen.
Entsprechende Aufwendungen sind in die Einheitspreise einzukalkulieren.

2.7  Hinweise zum Umgang mit Kontaminationen

Allgemeingültige Aussagen zu möglicher Kontamination des Baugrundes können nicht gegeben werden, es wird jedoch i. d. R. kein Z 0- Material (unbelastet) erwartet.
Bei allen Erdbauleistungen sowie bei den in die Erdbauposition einzukalkulierenden Entsorgungsleistungen ist deshalb für die Kalkulation von einer LAGA-Verwertungsklasse Z 1.1 für das gesamte Bodenmaterial aufzugehen.
Werden darüber hinaus Auffälligkeiten festgestellt, sind diese der Baubetreuung des AG unverzüglich zu mitzuteilen.
Untersuchungen sind auf Anordnung des AG auszuführen und werden nach vorheriger Abstimmung und Freigabe auf nachweis durch den AG vergütet.

Der im Zuge der Baumaßnahme anfallende Erdaushub und Oberflächenabbruch geht, wenn in der entsprechenden Position nicht anders beschrieben, in das Eigentum des AN über und ist ordnungsgemäß zu beseitigen bzw. zu entsorgen. Eine Verschmutzung der an die Baustelle angrenzenden Straßen ist hierbei unbedingt zu vermeiden bzw.  durch den AN zu seinen Lasten unverzüglich zu beseitigen.

Der weitere Umgang ist wie folgt geregelt.

a)  Ist in den Ausschreibungsunterlagen kontaminiertes Material ausgewiesen, wird gemäß den im Leistungsverzeichnis enthaltenen Vorbemerkungen und den Leistungspositionen sowie den ggf. zum Baubeginn vorliegenden konkreten Entsorgungswegen verfahren.

b)  Bei einem unvorhergesehenen Antreffen von kontaminiertem (z. B. teerhaltigem) Material ist unverzüglich der AG zu informieren, um gemeinsam mit ihm die weiteren Schritte festzulegen mit dem Ziel, die Verwertung unter Kontrolle der zuständigen Behörde entsprechend den technischen Regeln der LAGA "Anforderung an die stoffliche Verwertung von mineralischen Kunststoffen/Abfällen" (Teil II 1. 3 Straßenaufbruch) anzustreben.

2.8  Schutzgebiete im Bereich der Baustelle

Der AN hat sich bei den zuständigen Umweltbehörden des Landkreises über Schutzgebiete (z. B. nach Wasser-, Natur- sowie Artenschutzrecht) im Leistungsbereich zu informieren. Die erforderlichen Auflagen für die Bautätigkeiten in diesen Schutzgebieten sind bei der Ausführung der Leistungen zwingend zu beachten. Die getroffenen Maßnahmen sind in den Bautagesberichten zu dokumentieren.
Ölbindemittel etc. sind vorzuhalten. Beim Austritt von umweltgefährdeten Flüssigkeiten ist unverzüglich der AG und die zuständige Behörde zu informieren.

2.9  Schutz von Bäumen, Pflanzbeständen, Vegetationsflächen, Verkehrsflächen, Bauteilen,  Bauwerken, Grenzsteinen und ähnlichem im Bereich der Baustelle

Vor Beginn der Erdbauleistungen im Baufeld ist die tatsächliche Lage der Kabel- und Leitungssysteme erforderlichenfalls durch Suchschachtungen zu ermitteln. Die Markierung vor Ort und die Einmessung ist über die gesamte Bauzeit durch den AN zu sichern. Für die Suchschachtungen sind Positionen im Leistungsverzeichnis vorgesehen. Die Sicherung der Einmessung ist in die Einheitspreise einzukalkulieren und wird nicht separat vergütet.

Eingriff und Beeinträchtigung bestehender Verkehrsflächen ist auf das unbedingt notwendige Maß zu beschränken. Mehraufbruch zur Erlangung technologischen Vorteils ist zu Lasten des AN wieder herzustellen und wird nicht vergütet.

Grenzsteine sind unbedingt zu sichern und dürfen auf keinen Fall beschädigt oder gar entfernt werden. Werden Grenzsteine durch den AN unberechtigterweise entfernt, so hat er sie auf seine Kosten wiederherstellen zu lassen.

Schäden an Grundstücksabgrenzungen und Einfriedungen hat der AN auf seine Kosten wieder zu beheben.

Im Bereich der Baustellen befindliche Vegetationsflächen sind zu sichern.

Eine Entfernung oder Beschädigung von Gehölzen über das genehmigte Maß hinaus ist unzulässig.

Nach Fertigstellung der Maßnahme hat der AN eine schriftliche Einverständniserklärung der Eigentümer der durch die Baumaßnahme betroffenen Grundstücksflächen über den Zustand bei Veranlassen der Baustelle vorzulegen. Diese ist Voraussetzung zur VOB-Abnahme der jeweiligen Teilleistung.

2.10  Im Baugelände vorhandene Anlagen, Abwasser- und Versorgungsleitungen

Der AN hat sich beim jeweiligen Versorgungsträger über den zur Zeit der Bauausführung aktuellen Leitungs- bestand sowie über erforderliche Schutzmaßnahmen zu informieren und Schachtscheine einzuholen.
Im Baufeld ist regelmäßig mit einem dichten Bestand an Kabel und Leitungen zu rechnen.

Die Kabel- und Leitungsschutzanweisungen der jeweiligen Versorgungsunternehmen sind zu beachten.
Durch den AN verursachte Beschädigungen an den Ver- und Entsorgungseinrichtungen gehen zu Lasten des AN.

2.11  Hinweise zur Kampfmittelgefährdung

Die Bauleistungen befinden sich in der Regel in Bereichen, in denen bereits Erdbauarbeiten ausgeführt wurden.
Sollten dennoch bei den Erdarbeiten Munitionskörper gefunden werden, muss umgehend die örtliche Ordnungsbehörde und der Auftraggeber informiert werden.

3.  Angaben zur Ausführung
3.1  Hinweise zum Bauablauf

Durch den AN sind Kleinleistungen/Reparaturleistungen und Havariereparaturleistungen zu erbringen.

Für die Kleinleistungen/Reparaturleistungen ist durch den AN ist ein Leistungsbeginn entsprechend der Auftragserteilung abzusichern.
Zur Einweisung erfolgt pro Auftrag zu kurzfristig zu erfolgenden Reparaturleistungen oder dringenden Maßnahmen jeweils eine Information des AG schriftlich per Fax/Mail/ggf. per Telefon rechtzeitig bis 14:00 Uhr des Vortages für Leistungen am Folgetag und nach Erfordernis eine Einweisung vor Ort.
Es wird erwartet, dass mit den Maßnahme spätestens um 7:00 Uhr begonnen werden, sodass Montageleistungen durch den AG noch am selben Tag erfolgen können.
Die für die Teilnahme/Mitwirkung erforderlichen Aufwendungen sind einzukalkulieren und werden nicht gesondert vergütet. Für alle planbaren Maßnahmen (z. B. Hausanschlüsse neu/auswechseln) ist die Ausführung i. d. R. spätestens 2 Wochen nach Beauftragung jedoch umgehend nach verkehrsrechtlicher Anordnung umzusetzen.
Die Leistungen sind  2 Tage nach Baubeginn fertig zu stellen, soweit mit dem Auftraggeber im Einzelfall keine abweichenden Festlegungen getroffen werden.

Der Leistungsbeginn für Havarieleistungen ist durch den AN mit einer Reaktionszeit von max. 1,5 h nach Information abzusichern.
Hierzu hat der AN 24 h pro Tag und 7 Tage pro Woche fachlich geeignetes Personal und Gerät in Bereitschaft vorzuhalten. Die für die Vorhaltung erforderlichen Leistungen sind in die Einheitspreise einzukalkulieren und werden nicht gesondert vergütet.

Pro Havarieeinsatz wird dem AN eine im Leistungsverzeichnis vorgesehene Einsatzpauschale vergütet.
Die Vergütung der Pauschale erfolgt zu 100 %, wenn der AN nachweislich 1,5 h nach Information einsatzbereit am Einsatzort eintrifft. Bis zu einer Reaktionszeit von 2,0 h nach Information erhält der AN eine Vergütung von 50 % der vereinbarten Zulage. Bei späterem Eintreffen entfällt die Havariezulage und die Vergütung erfolgt entsprechend der Kleinleistungen/Reparaturleistungen.
Bei einer Reaktionszeit > 2,5 h infolge der verspäteten Reaktion eintretende Schäden und Folgeschäden gehen zu Lasten des AN. Bei einer Reaktionszeit > 2,5 h infolge der verspäteten Reaktion eintretende Schäden und Folgeschäden gehen zu Lasten des AN.

Bei Havarien ist die Baustelle am folgenden Werktag abzuschließen und zu beräumen.
Bei der Bauablaufplanung des AN sind insbesondere die für die Erreichung einer ausreichenden Endfestigkeit erforderlichen Fristen für die Betonerhärtung, sowie die Reaktionszeiten für erforderliche Abnahmen und Betriebsprüfungen (besonders die Dichtigkeitsprüfungen) und die hierfür erforderlichen Zeiträume einzukalkulieren. Teilweise sind besondere terminliche Vorgaben aus Gründen der Verkehrssicherung zu beachten.
Innerhalb der vorgegebenen Ausführungsfristen werden feste Arbeitsschritte nicht vorgegeben. Es bleibt dem AN überlassen, sich diese in Abstimmung mit dem AG entsprechend einzuteilen, wobei darauf zu achten ist, dass die Behinderungen auf den angrenzenden Straßen und Zufahrten zu den einzelnen Grundstücken so gering wie möglich gehalten werden und für die Abstimmung mit der jeweils zuständigen Verkehrsbehörde Bearbeitungsfristen einzuhalten sind.

3.2  Besondere Erschwernisse während der Ausführung
Bei allen Arbeiten im unterirdischen Bauraum ist infolge des unter Punkt 2.11 beschriebenen  Leitungsbestandes insbesondere in den Nebenanlagen mit erheblichen Behinderungen zu rechnen.
Für die überwiegend mit geringem Einzelumfang auszuführenden Leistungen ist eine Ausführung unter beengten Verhältnissen mit nur beschränkten Lagerflächen etc. zu erwarten. Besonders bei der Ausführung im Hausanschlussbereich sind Behinderungen durch Einfriedungen und Bewuchs unvermeidbar. Es ist daher generell der Einsatz von Kleingeräten für die Erdbauleistungen einzukalkulieren. Für die Ausführung der Leistungen in Handarbeit sind im Leistungsverzeichnis entsprechende Zulagen vorgesehen.

3.3  Hinweise zur Verkehrssicherung

Der AN hat die Maßnahmen der Verkehrssicherung auf der Grundlage der vom AN rechtzeitig einzuholenden Verkehrsrechtlichen Anordnungen und der geltenden Gesetze und Bestimmungen und der im Leistungsverzeichnis vorgesehenen Leistungsbestandteile in Eigenregie in Abstimmung mit AG und zuständigen Verkehrsbehörden auszuführen.

Die für die Verkehrssicherung erforderlichen Maßnahmen (Markierung und Beschilderung, Einholung der verkehrsrechtlichen Erlaubnisse) sind Leistungsbestandteil.

Die zur Koordinierung erforderlichen Regieleistungen für die Abstimmung sind in die Einheitspreise der jeweiligen Positionen zur Einholung der verkehrsrechtlichen Anordnungen einzukalkulieren und werden nicht separat vergütet.

Die entsprechenden Erschwernisse sind bei der Kalkulation der Leistungen und der der Kalkulation zu Grunde liegenden Bauablaufplanung zu berücksichtigen.

3.4  Verwendung oder Mitverwendung von wieder aufbereiteten (Recycling-)Stoffen

Es ist grundsätzlich nur die Verwendung neuer, ungebrauchter Materialien (Stoffe, Mineralstoffe und Bauteile) zulässig. Ein Einbau von Recyclingstoffen ist nicht zugelassen.

3.5  Eignungs- und Gütenachweise
Besondere Nachweise zur Verlegung von Trinkwasserleitungen
Mit dem Angebot sind verbindlich folgende Nachweise zu erbringen:
Nachweise, dass der Bieter vergleichbare Leistungen in den letzten 3 Jahren erbracht hat.

Mineralstoffe im Straßenbau
Als Mineralstoffe für den Straßenbau sind für den entsprechenden Verwendungsbereich nur die gemäß der aktuellen "Liste der fremd überwachten,  in Thüringen zugelassenen Mineralstoffwerke für den Straßenbau" des Landesamtes für Straßenbau Thüringen zulässig. Die Bieter müssen bereits bei der Angebotsabgabe auf zugelassene Mineralstoffe verweisen bzw. spätestens in den Bietergesprächen deren Herkunft nachweisen (Baustoffverzeichnis). Die im Baustoffverzeichnis benannte Gewinnungsstelle ist in der Bauanlaufberatung mit einer genauen Bezeichnung des Mineralstoffes zu untersetzen. Die Eignung der zur Verwendung kommenden Materialien für die bituminösen Schichten ist in gleicher Weise nachzuweisen. Auch hier dürfen nur zugelassene Materialien aus Lieferwerken gemäß der jeweils aktuellen Liste des Landesamtes für Bau und Verkehr Thüringen zum Einsatz kommen.

Werden Muschelkalksteingemische in Tragschichten ohne Bindemittel eingesetzt, muss Folgendes unbedingt beachtet werden:

1.  Es darf nur ein Gemisch mit Natursand oder entfluortem Brechsand eingesetzt werden.
2.  Die entsprechende Eignungsbeurteilung des Landesamtes für Straßenbau muss vorliegen.
3.  Das aktuelle Prüfzeugnis der fremd überwachenden Prüfstelle muss das Gemisch  mit Natursand oder
  entfluortem Brechsand genau benennen. Außerdem muss die Rundverfügung Nr. 06/2001 im Prüfzeugnis
  mit angegeben sein.
4.  Auf den Lieferscheinen muss das Gemisch eindeutig bezeichnet sein. Lieferungen von Muschelkalkstein- gemischen ohne Naturstand oder entfluortem Brechsand werden abgelehnt.

Bettungsmaterial für Pflaster-, Fugen und Plattenbeläge
Das Material soll den TL Pflaster 06 entsprechen.

Verfüllmaterial im Rohrgraben
Leitungszone:
Als Füllboden für die Leitungszone ist ein Material mit abgestufter Körnung gemäß DIN EN 1610 in den in den jeweiligen Positionen näher beschriebenen Nenngrößenbereichen  zu verwenden.

Verfüllzone:
Als Füllboden für die Verfüllzone (Bereich ab 0,50 m unter Planum bis OK Leitungszone) ist ist verdichtungsfähiges Mineralgemisch nach DIN EN 1610 der Verdichtbarkeitsklasse V1 zu verwenden.

Bei Einsatz von durch den AN geliefertem Material ist generell nur unbelastetes Material zu verwenden, was der LAGA-Verwertungsklasse Z 0 entspricht.

3.6  Beteiligung des Auftraggebers und Dritter an Lieferungen und Leistungen

Der AG wird alle Leitungsbauarbeiten selbst ausführen und die hierfür anfallenden Tiefbauleistungen separat vergeben.

Die hierzu erforderlichen Koordinierungsleistungen für die Gewährleistung des wirtschaftlichen Ablaufs von Teilleistungen ist durch den AN zu erbringen und in die Einheitspreise einzukalkulieren.

Der AG lässt die Bestandseinmessungen der verlegten Kanäle und Leitungen durch einen von ihm beauftragten Dritten jeweils am offenen Rohrgraben ausführen. Der AN hat an einer reibungslosen Ausführung der Bestandsvermessung durch aktive Koordinierung mit dem ihm vom AG benannten Vermessungsbüro mitzuwirken. Die hierfür erforderlichen Regieleistungen und ggf. erforderliche technologische Reaktionszeiten sind in die Einheitspreise einzukalkulieren und werden nicht separat vergütet. Erfolgt eine Einmessung nicht am offenen Rohrgraben, so hat eine erneute kostenfreie Freilegung durch den AN zu erfolgen.

3.7  Ausführung von Tiefbauleistungen für andere Medien der Ver- und Entsorgung

Der AN hat bei der Planung der Kapazitäten der jeweiligen Einzelleistungen zu berücksichtigen, dass er auf spezielle Anforderung des AG im Auftragsschreiben auch Tiefbauleistungen für andere Medien der Ver- und Entsorgung mit auszuführen hat. Die Vergütung wird dann jeweils im Einzelfall in Abstimmung zwischen AG und AN separat geregelt.

3.8  Bestandsvermessung

Die Beauftragung der Bestandsvermessung erfolgt durch Auftraggeber zu seinen Lasten im Rahmen eines separaten Vertragsverhältnisses. Der AN wird durch den AG vor Baubeginn jeweils über die Beauftragung und den beauftragten Vermesser in Kenntnis gesetzt.
Der AN verpflichtet sich mit der Angebotsabgabe, den angegebenen Vermesser nachweislich rechtzeitig (min. 24 h vorher) vor Verfüllung der Baugrube zu informieren, um die Einmessung am offenen Rohrgraben zu ermöglichen. Wenn die Vermessung infolge der nicht rechtzeitig erfolgten Information nicht mehr erfolgen kann, trägt der AN die Aufwendungen für die erneute Öffnung der Baugrube und die zusätzliche Anfahrt des Vermessers.
Der AN hat an der Koordinierung und Abstimmung der Leistungsdurchführung angemessen mitzuwirken und die hierfür erforderlichen Leistungen in die Einheitspreise des LV einzukalkulieren.

3.9  Benutzung von Teilen der Leistung vor der Abnahme

Infolge der Aufrechterhaltung der Ver- und Entsorgung ist eine teilweise Benutzung der Leistung vor Abnahme erforderlich. Eine VOB-Abnahme erfolgt in jedem Fall förmlich, sodass eine „schleichende" Abnahme auszuschließen ist.
4.  Abrechung
4.1  Allgemeines
Abgerechnet wird nach den Positionen des vorliegenden Leistungsverzeichnisses auf der Grundlage der VOB,  in der jeweils aktuellen Ausgabe, sowie der dem Leistungsverzeichnis beiliegenden Vertragsbedingungen.

Hierzu sind durch den AN auf Formblättern des AG mit Skizzen hinterlegte Aufmaße zu erarbeiten und dem AG vor Rechnungslegung zur Bestätigung vorzulegen.
Die Aufmaße sind möglichst gemeinsam mit dem AG oder einem von Ihm beauftragten Dritten vor Ort zu erstellen und bestätigen zu lassen.
Die Zahlungsfreigabe setzt die vollständige Vorlage aller erforderlichen Unterlagen (Fotos, Nachweise, Erklärungen etc.) voraus.
Als Grundlage der Aufmaße ist eine Fotodokumentation zu hinterlegen (betrifft insbesondere Baugrube, Baustelleneinrichtung, Verkehrssicherungsmaßnahmen, etc.)

Lieferung von Materialien, die als Tonnageposition ausgeschrieben sind, ist mittels Aufmaß und Lieferscheinnachweis zu hinterlegen.

Stundenlohnarbeiten werden nur vergütet, wenn diese durch den AG explizit angeordnet wurden und eine vom Auftraggeber innerhalb von 5 Werktagen gegengezeichnete Abrechnung auf Stundenlohnberichten dem Aufmaß beiliegt.

Sämtliche Einheitspreise gelten als Vertragspreise für die gesamte Vertragslaufzeit.

Für die eingebauten zu liefernden Mineralstoffe ist zusätzlich zur Abrechung eine Bilanzierung anhand von Lieferscheinen vorzulegen.
Spätestens 28 Kalendertage nach mängelfreier Abnahme der Teilleistung ist eine prüffähige Teilschlussrechnung mit Aufmaßblättern und Skizzen in 2-facher Ausfertigung beim zuständigen Baubetreuer einzureichen.

4.2  Vergütung von Leistungen außerhalb der normalen Arbeitszeit
Die Abrechnung der Leistungen erfolgt auf der Grundlage des Leistungsverzeichnisses nach Aufmaßen zu den angegebenen Einheitspreisen.
Aufträge, die außerhalb der normalen Arbeitszeit begonnen werden müssen (sowie an Sonn- und Feiertagen), werden als Havariezuschläge über nachstehende Sätze abgerechnet (netto):

von  1,- €  bis  2.500,- €  ==>  12,0 %
von über 2.500,- € bis5.000,- €  ==>8,0 %
von über 5.000,- € bis10.000,- €  ==>4,0 %(der Gesamtberechnungssume ohne MWSt)

4.3  Leistungen für Privateigentümer
Seitens des Auftraggebers wird darauf Wert gelegt, dass die angebotenen Einheitspreise vergleichbarer Leistungen im Bereich der Hausanschlüsse sowohl gegenüber dem Auftraggeber selbst als auch gegenüber den Kunden des Auftraggebers gelten. Der Auftraggeber führt satzungsgemäß die Leistungen auf den Privatgrundstücken aus. Für Teilleistungen erfolgt eine direkte Weiterverrechnung der Kosten.
Aufmaß und Rechnung sind in derartigen Fällen in einen öffentlichen und privaten Teil zu trennen. Die Abrechnung beider Teile erfolgt über den AG.

4.4  Sicherheiten

Eine Mängelansprüchebürgschaft in Höhe von 3 v. H. der Abrechnungssumme der im Halbjahr erbrachten und abgeschlossenen Leistungen ist jeweils zum Halbjahr zu erbringen. Es werden nur selbstschuldnerische Bürgschaften eines in der Europäischen Gemeinschaft zugelassenen Kreditinstituts bzw. Kredit- oder Kautionsversicherers angenommen
Zeit der Mängelansprüche: 4 Jahre für alle Teilmaßnahmen
5. Zusätzliche technische Vertragsbedingungen

Verbindliche Regelwerke

Es gelten die DIN- und EN- Normen, das DVGW-Regelwerk, das DWA-Regelwerk und das DVWK-Regelwerk in ihrer jeweils aktuellen Fassung.

Die in den nachfolgend aufgeführten ZTV, RV, Ergänzenden Festlegungen, TL und TP erfassten Normen werden nicht gesondert aufgeführt, sind jedoch Vertragsbestandteil.

Verordnungen, Empfehlungen

Straßenverkehrsordnung (StVO), Stand 03/13, mit Katalog der Verkehrszeichen - VzKat 2011

Allgemeine Verwaltungsvorschrift zur Straßenverkehrsordnung (VwV-StVO), Stand 09/15

Straßenverkehrs-Zulassungs-Ordnung (StVZO) 2016

Baustelleneinrichtung- Verkehrssicherung, Maschinen, Geräte
Entsprechend dem "Richtlinien für die wegweisende Beschilderung außerhalb von Autobahnen",
Ausgabe 2000

RSA 95
Richtlinien für die Sicherung von Arbeitsstellen an Straßen,  Ausgabe 1995

RAS Ew 05
Richtlinien für die Anlage von Straßen, Teil Entwässerung,  Ausgabe 2005

RAS Verm-StB 01
Richtlinien für die Anlage von Straßen, Teil Vermessung,  Ausgabe 2001

ZTV-SA 97
Zusätzliche Technische Vertragsbedingungen und Richtlinien für Sicherungsarbeiten an Arbeitsstellen an Straßen, Ausgabe 1997

TL-Leitbaken 97
Technische Lieferbedingungen für Leit- und Warnbaken,  Ausgabe 1997

TL- Absperrschranken 97
Technische Lieferbedingungen für Absperrschranken, Ausgabe 1997

TL- Absperrtafeln 97
Technische Lieferbedingungen für fahrbare Absperrtafeln, Ausgabe 1997

TL- Warnbänder 97
Technische Lieferbedingungen für Warnbänder bei Arbeitsstellen an Straßen, Ausgabe 1997

TL- Aufstellvorrichtungen 97
Technische Lieferbedingungen für Aufstellvorrichtungen für Schilder und
Verkehrseinrichtungen an Arbeitsstellen, Ausgabe 1997

TL- Vorübergehende Markierungen 97
Technische Lieferbedingungen für vorübergehende Markierungen, Ausgabe 1997

TL- Transportable Lichtsignalanlagen 97
Technische Lieferbedingungen für transportable Lichtsignalanlagen, Ausgabe 1997

TL-Leitkegel
Technische Lieferbedingungen für vollretroreflektierende Leitkegel, Ausgabe 1994

TL Warnleuchten
Technische Lieferbedingungen für Warnleuchten,  Ausgabe 1991

Zusätzliche Technische Vertragsbedingungen : Straßenbau

ZTVE-StB 09
Zusätzl. Techn. Vertragsbedingungen u. Richtlinien für Erdarbeiten im Straßenbau

ZTV SoB-StB 04, Fass. 2007
Zusätzl. Techn. Vertragsbedingungen u. Richtlinien für den Bau von Schichten ohne Bindemittel im Straßenbau

ZTV Asphalt-StB 07, Fass. 2013
Zusätzl. Techn. Vertragsbedingungen u. Richtlinien für den Bau von Fahrbahndecken aus Asphalt

ZTV BEA-StB 09, Fass. 2013
ZTV Pflaster- StB 2006
Zusätzl. Techn. Vertragsbedingungen u. Richtlinien für die Herstellung von Pflasterdecken, Plattenbelägen u. Einfassungen

ZTVA-StB 12
Zusätzl. Techn. Vertragsbedingungen u. Richtlinien für Aufgrabungen in Verkehrsflächen

ZTV Fug-StB 01
Zusätzl. Techn. Vertragsbedingungen u. Richtlinien für Fugen in Verkehrsflächen

ZTV La-StB 05
Zusätzl. Techn. Vertragsbedingungen u. Richtlinien für Landschaftsbauarbeiten im Straßenbau

Technische Lieferbedingungen (TL) und Prüfvorschriften (TP)

TL-Sbit 15
Technische Lieferbedingungen für Porenfüllmassen und Regeneriermittel auf Bitumenbasis, Ausg. 2015

TL Asphalt-StB 07/13
Technische Lieferbedingungen für Asphalt im Straßenbau

TL Bitumen-StB 07/13
Technische Lieferbedingungen für Straßenbaubitumen und gebrauchsfertige polymermodifizierte Bitumen

TLG BE-StB 02
Technische Lieferbedingungen für Bitumenemulsionen im Straßenbau
Teil: Güteüberwachung, Ausg. 2002

TLG SoB-StB 04
Technische Lieferbedingungen für Baustoffgemische und Böden zur Herstellung von Schichten ohne Bindemittel im Straßenbau;
- Güteüberwachung, Ausg. 2004

TL Geok E-StB 05
Technische Lieferbedingungen für Geokunststoffe im Erdbau des Straßenbaues

TL AG-StB 09
Technische Lieferbedingungen für Asphaltgranulat

TL Gestein-StB 04, Fass. 2007
Technische Lieferbedingungen für Gesteinskörnungen im Straßenbau

TL SoB-StB 04
Technische Lieferbedingungen für Baustoffgemische und Böden zur Herstellung von Schichten ohne Bindemittel im Straßenbau

TL Pflaster-StB 06
Technische Lieferbedingungen für Bauprodukte zur Herstellung von Pflasterdecken, Plattenbelägen und Einfassungen-

TP Min-StB
Technische Prüfvorschrift für Mineralstoffe im Straßenbau

TP BF-StB
Technische Prüfvorschrift für Boden und Fels im Straßenbau

TP HGT-StB
Technische Prüfvorschriften für hydraulisch gebundene Tragschichten

TP D-StB
Technische Prüfvorschriften zur Bestimmung der Dicken von Oberbauschichten im Straßenbau

TP Fug-StB
Technische Prüfvorschriften für Fugenfüllstoffe in Verkehrsflächen

Richtlinien

RStO 12
Richtlinien für die Standardisierung des Oberbaues von Verkehrsflächen, Ausg. 2012
in Verbindung mit RS Mindestdicke des frostsicheren Straßenaufbaues - Frosteinwirkungszonen
in Thüringen

RAP Stra
Richtlinie für die Anerkennung von Prüfstellen für Baustoffe und Baustoffgemische im Straßenbau,
einschl. ARS 20/2005

Gemeinsamer Erlaß des TMBV und des TMLNU zur Einführung der RuVA-StB 2001-
Richtlinien für die umweltverträgliche Verwertung von Ausbaustoffen mit teer-/pechtypischen Bestandsteilen und für die Verwertung von Ausbauasphalt im Straßenbau, Ausg. 2001- vom 30.09.2005

Merkblätter

Die Merkblätter sind nur dann im Bauvertrag zu vereinbaren, wenn keine höherwertigen Richtlinien oder Vertragsbedingungen existieren bzw. wesentliche Aussagen des Merkblattes vereinbart werden sollen.

Merkblatt über geotechnische Untersuchungen und Berechnungen im Straßenbau - M GUB, Ausg. 2004

Merkblatt für die Verdichtung des Untergrundes und Unterbaues im Straßenbau, Ausg. 2003

Merkblatt über Straßenbau auf wenig tragfähigem Untergrund, Ausg. 2010

Merkblatt für die Verhütung von Frostschäden an Straßen, Ausg. 1991

Merkblatt über flächendeckende dynamische Verfahren zur Prüfung der Verdichtung im Erdbau, Ausg. 1993

Merkblatt für die Anwendung von Geokunststoffen im Erdbau des Straßenbaues - M Geok E, Ausg. 2005

Merkblatt für die Wiederverwendung von Asphalt - M WA, Ausg. 2009

Merkblatt für Eignungsprüfungen an Asphalt, Ausg. 1998

Merkblatt für das Verdichten von Asphalt - M VA, Ausg. 2005

Merkblatt für Schichtenverbund, Nähte, Anschlüsse und Randausbildung von Verkehrsflächen aus
Asphalt - M SNAR, Ausg. 1998

Hinweise für das Schließen und die Sanierung von Rissen sowie schadhaften Nähten und Anschlüssen in Verkehrsflächen aus Asphalt - H SR, Ausg. 2003

Hinweise für das Fräsen von Asphaltbefestigungen - HFA, Ausg. 2010

Merkblatt für Flächenbefestigungen mit Pflasterdecken und Plattenbelägen  M FP 1, Ausg. 2003
Teil 1  Regelbauweise (ungeb. Ausführung)

Merkblatt über die Wiederverwertung von mineralischen Baustoffen als Recyclingbaustoffe im Straßenbau
- M RC - Ausg. 2002

Merkblatt für die Herstellung von Trag- und Deckschichten ohne Bindemittel, Ausg. 1995

## 001 Jahresvertrag Kleinleistungen Trinkwasser (Tiefbau)
Datum: 20.12.2016

### Los 3 LT 2.3 - Tiefbauarbeiten für Trinkwasserleitungen

*Hinweis: Hinweis zur Baustelleneinrichtung:*
Hinweis zur Baustelleneinrichtung:

Das Vorhalten, Einrichten, Betreiben und wieder Abbauen
der Baustelleneinrichtung ist in die Einheitspreise
einzukalkulieren und wird nicht gesondert vergütet.

*Hinweis: Hinweise zur Lieferung und zur Entsorgung:*
Hinweise zur Lieferung und zur Entsorgung:

Die Preise umfassen, soweit im Einzelfall nichts anderes ausdrücklich angegeben, sämtliche Kosten für die Ausführung der Leistung sowie das Liefern und Einbauen der Materialien (soweit im LV nicht ausdrücklich eine andere Verfahrensweise beschrieben ist).

Mit der Vergütung ist auch die Verwertung/Beseitigung aller anfallenden Stoffe einschl. der anfallenden Entsorgungskosten, bzw. deren Zwischenlagerung auf Zwischenlager des AN, getrennt nach verwendbarem und nicht mehr verwendbarem Material abgegolten.

*Hinweis: Hinweis zu Baustelleneinrichtung und Lagerflächen:*
Hinweis zu Baustelleneinrichtung und Lagerflächen:

Lagerflächen werden vom AG nicht zur Verfügung gestellt.
Im Baustellenbereich stehen Lagerflächen nur begrenzt zur
Verfügung. Diese sind durch den AN zu seinen Lasten zu beschaffen. Die hieraus entstehenden Verbindlichkeiten sind durch den AN zu erfüllen, sind einzukalkulieren und werden nicht separat vergütet.

*Hinweis: Hinweise zur Beschaffung von Baumedien:*
Hinweise zur Beschaffung von Baumedien:

Kosten für Anschlüsse, Miete und Verbrauch von Bauwasser und Baustrom werden vom AG nicht gestellt und werden auch nicht gesondert vergütet.
Abstimmungen, Abrechnung und Vergütungen erfolgen durch den AN unmittelbar an das zuständige Versorgungsunternehmen.
Die erforderlichen Aufwendungen sind in die Einheitspreise des LV´s einzukalkulieren.

*Hinweis: Hinweise zu Stoffen und Bauteilen:*
Hinweise zu Stoffen und Bauteilen:

Stoffe und Bauteile für sämtliche Teilleistungen (Positionen) des
Leistungsverzeichnisses müssen, wenn nicht anders erwähnt, ungebraucht sein. Für die Güte der Stoffe und Bauteile und für die Ausführung der Leistungen gelten die im LV erwähnten Vorschriften, Richtlinien und insbesondere die DIN EN-Normen. Die Forderung für nicht genormte Stoffe und Bauteile ist erfüllt, wenn ein Gütezeichen einer öffentlich anerkannten Überwachungs-/ Güteschutzgemeinschaft übergeben wird.

#### Hauptabschnitt 3.1 Bauvorbereitung, Verkehrssicherung

*Hinweis: Vorbemerkungen zu Zulagen für Havarieeinsätze:*
Vorbemerkungen zu Zulagen für Havarieeinsätze:
Der Leistungsbeginn für Havarieleistungen ist durch den AN mit einer Reaktionszeit von maximal 1,5 h nach Information abzusichern.

Hierzu hat der AN 24 h pro Tag und 7 Tage pro Woche fachlich geeignetes Personal und Gerät in Bereitschaft vorzuhalten. Die für die Vorhaltung erforderlichen Leistungen sind in die Einheitspreise einzukalkulieren und werden nicht gesondert vergütet.
Pro Havarieeinsatz wird dem AN eine im Leistungsverzeichnis vorgesehene Einsatzpauschale vergütet.
Die Vergütung der Pauschale erfolgt zu 100 %, wenn der AN nachweislich 1,5 h nach Information einsatzbereit am Einsatzort eintrifft. Bis zu einer Reaktionszeit von 2,0 h nach Information erhält der AN eine Vergütung von 50 % der vereinbarten Zulage. Bei späterem Eintreffen entfällt die Havariezulage und die Vergütung erfolgt entsprechend der Kleinleistungen/Reparaturleistungen.

Bei einer Reaktionszeit > 2,5 h infolge der verspäteten Reaktion eintretende Schäden und Folgeschäden gehen zu Lasten des AN.

**3.1.10 Zulage für Havarieeinsatz**
Zulage für Ausführung von Kleinleistungen als Havarieeinsatz unter Beachtung der Vorbemerkungen und der Baubeschreibung.
Menge: 3,000 St

*Hinweis: Hinweis zur Abrechnung der Verkehrssicherung:*
Hinweis  zur Abrechnung der Verkehrssicherung:
Sämtliche Aufmaße für Leistungen der Verkehrssicherung sind mit entsprechenden Fotos zu hinterlegen.
Insbesondere die zu den Regelplänen zusätzlich angeordneten Zeichen und Maßnahmen und die Leistungen für Fußgängerstege, Fußgängerbrücken und Hilfsbrücken werden nur nach Vorlage eindeutiger Fotos im Zusammenhang mit der Aufmaßführung vergütet.
Der hierfür erforderliche Aufwand ist in die Einheitspreise einzukalkulieren.

Aufwendungen, die durch Vollsperrungen und damit verbundene Leistungen für die Erstellung eines umfangreichen Markierungs- und Beschilderungsplans sowie die Beschilderung und Ausweisung innerörtlicher und/oder weiträumiger Umleitungsstrecken entstehen, werden gesondert auf Nachweis vergütet.

*Hinweis: Einfriedung der Baustelle*
Einfriedung der Baustelle:

**3.1.20 Bauzaun 2 m einricht., räumen**
Bauzaun
Untergrund teils befestigt, teils unbefestigt,
Gelände bis 20 % Gefälle
Zaunoberkante über Oberfläche Gelände 2,00 m,
in Teilstücken einrichten, für die Dauer der Bauzeit
vorhalten und räumen.
Menge: 30,000 m

**3.1.30 Fußgängerstege herstellen**
Fussgängerhilfsstege in Geländehöhe für öffentlichen Verkehr herstellen, für die Dauer der vertraglichen Ausführungsfrist vorhalten und beseitigen, mit Schutzgeländer,
Nutzbreite bis 1,50 m,
Länge bis 5,00 m.
Menge: 4,000 St

**3.1.40 Hilfsbrücke herst.**
Straßenhilfsbrücke in Geländehöhe für öffentlichen Verkehr herstellen, für die Dauer der vertraglichen Ausführungsfrist vorhalten und beseitigen.
Brückenklasse 60 DIN 1072,
Nutzbreite der Fahrbahn 3,50 m,
Länge bis 5,00 m.
Fahrbahnfläche aus Stahl.
Menge: 10,000 St

*Hinweis: Markierung, Beschilderung, Regieleistungen:*

**3.1.50 Einholung der VAO für Verkehrsraumeinschränkung**
Bezugsposition
Regieleistungen einschl. Erarbeitung der
Detailplanunterlagen und Einholung der Genehmigungen
und verkehrsrechtlichen Anordnungen für die erforderliche
Verkehrsraumeinschränkung, halbeitige oder Vollsperrung.

Grundlage bildet die Baubeschreibung und die Einweisung des AG unter Beachtung der technologischen Abläufe des Bieters
Einschl. der anfallenden Gebühren für die Kurzzeitbaustelle und der Verkehrsraumeinschränkung.

Regieleistungen als Zulage zu Bezugsposition
zur unvorhergesehenen Änderung bzw. Ergänzung der
vorbeschriebenen verkehrsrechtlichen Anordnung sind einzukalkulieren und werden nicht gesondert vergütet
Menge: 18,000 St

**3.1.60 Zulage für Verlängerung der VAO**
Zulage zu Bezugsposition für die vom AN nicht zu vertretende Verlängerung der Verkehrsrechtlichen Anordnung
Einschl. der anfallenden Gebühren
Menge: 2,000 St

**3.1.70 Verkehrssicherung aufst. Regelpläne klein**
Verkehrssicherung an Arbeitsstellen

aufstellen, vorhalten, warten, während der Hauptbauzeit
betreiben und beseitigen.

Vorübergehende Sicherungsmaßnahmen durchführen. Vorübergehende Markierung und transportable Schutzeinrichtung sowie Lichtsignalanlagen werden gesondert vergütet.
Verkehrssicherung an Arbeitsstelle nach RSA,
Einschl. der kompletten allseitigen Längs- und Querabsperrung der Baustelle durch Absperrschranken oder Kunststoff-Zäune ggf. mit Tastleiste (Material bleibt Eigentum des AN)

Regelpläne B I/1, B I/2, B I/3, B IV/1, B IV/2, C I/1, C II/1, C II/2, C II/5 und weitere Regelpläne mit vergleichbaren Aufwendungen
Sämliche Leistungen zum Herstellen, Vorhalten, Betreiben und Warten der gem. Regelplänen erforderlichen Beschschilderung, Baken, Absperrungen etc. sind in diese Position einzukalkulieren
Menge: 20,000 St

**3.1.80 Verkehrssicherung aufst. Regelpläne groß**
Verkehrssicherung an Arbeitsstellen

aufstellen, vorhalten, warten, während der Hauptbauzeit
betreiben und beseitigen.

Vorübergehende Sicherungsmaßnahmen durchführen. Vorübergehende Markierung und transportable Schutzeinrichtung sowie Lichtsignalanlagen werden gesondert vergütet.
Verkehrssicherung an Arbeitsstelle nach RSA,
Einschl. der kompletten allseitigen Längs- und Querabsperrung der Baustelle durch Absperrschranken oder Kunststoff-Zäune ggf. mit Tastleiste (Material bleibt Eigentum des AN)

Regelpläne B I/4, B I/5, B I/6, C I/2, C I/3, C I/4, C I/5 und weitere Regelpläne mit vergleichbaren Aufwendungen

Sämliche Leistungen zum Herstellen, Vorhalten, Betreiben und Warten der gem. Regelplänen erforderlichen Beschschilderung, Baken, Absperrungen etc. sind in diese Position einzukalkulieren
Menge: 2,000 St

**3.1.90 Transp.Lichtsignalanlage aufstellen**
Transportable Lichtsignalanlage einschließlich Energieversorgung aufstellen und beseitigen. Vorhalten, warten
und betreiben wird gesondert vergütet.
Lichtsignalanlage für Engstelle und Verkehrsabhängkeit, Typ C.
Energieversorgung nach Wahl des AN.
Steuerung = Verkehrsabhängig.
Menge: 1,000 St

**3.1.100 Verkehrsschild bauzeitlich verändern**
Vorhandenes Verkehrsschild verändern.
Vorübergehende Sicherungsmaßnahmen während der Bauzeit
durchführen.
Verkehrsschild Größe 2.
Neben der Fahrbahn. Aufstellhöhe über 2 m.
Verkehrsschild außer Kraft und wieder in Kraft setzen.
Menge: 1,000 St

**3.1.110 Transportable LS-Anlage vorhalten**
Transportable Lichtsignalanlage vorhalten, warten und betreiben. Vorübergehende Sicherungsmaßnahmen durchführen.
Lichtsignalanlage für Engstelle und Verkehrsabhängkeit, Typ C.
Energieversorgung nach Wahl des AN.
Menge: 1,000 d

**3.1.120 Verkehrs- und Zusatzzeichen zusätzlich**
Verkehrszeichen auch mit Zusatzzeichen
zusätzlich zu pauschalisierten Sicherungsmaßnahmen
gemäß Anweisung der zuständigen Verkehrsbehörde laut StVO liefern, standfest gemäß statischen Erfordernissen aufstellen,
Größe 2, Folie Aufbau C, Reflexionsklasse RA 2
Während der Bauzeit täglich (auch an Wochenend- und Feiertagen und auch mehrmals täglich ohne besondere
Vergütung) kontrollieren.
Fehlende oder defekte Teile unverzüglich ersetzen oder ausbessern.
Nach Ende der Bauzeit wieder entfernen.
Das Zeichen verbleibt im Eigentum des AN.
Menge: 1,000 St

**3.1.130 Markierung Typ I herstellen, Folie gelb Breite 0,12 m**
Markierung Typ I für vorübergehende Markierung herstellen und warten. Zu markierende Fläche von losem Schmutz reinigen. Vormarkieren. Sicherungsmaßnahmen durchführen.
Abgerechnet wird der markierte Strich.
Markierung = Durchgehender Strich.
Strichbreite = 0,12 m.
Markierungsstoff = Folie, Gewebe-/Kunststoffträger.
Tages-/Nachtsichtbarkeit = Klasse Q 2/R 3 Griffigkeitsklasse=S1.
Verkehrsklasse = P 4.
Überrollbarkeitsklasse T 2.
Unterlage = Asphaltbeton.
Markierungsfolie rückstandsfrei und deckenschonend entfernen. Markierungsabfall aufnehmen und der Verwertung
nach Wahl des AN zuführen.
Menge: 1,000 m

#### Hauptabschnitt 3.2 Leitungssicherung

*Hinweis: Hinweise zur Leitungssicherung:*
Hinweise zur Leitungssicherung:

In nachfolgende Positionen zu Rohrleitungs- und
Kabelkreuzungen und -sicherungen  sind die
kompletten Aufwendungen für das fach- und höhengerechte Auflagern, Einbetten und Ummanteln der
Leitungen und Kabel während des Erdstoffwiedereinbaus
einzukalkulieren.
Gleichfalls wird ausdrücklich darauf hingewiesen, daß
die mit dem Kabel verlegten Schutzmaßnahmen (Kabelformsteine, Kabelabdeckhauben, Trassenband, Schutzrohre
u. dergl.) in die Sicherung einzubeziehen sind und
nicht zusätzlich vergütet werden.
Das Sichern umfasst Maßnahmen wie z. B.  das Aufhängen,
Abfangen, Unterstützen von Kabeln und Leitungen.
Beschädigungen an den Leitungen und Kabeln einschl.
der Schutzmaßnahmen gehen zu Lasten des Auftragnehmers.
Im Bereich erdverlegter Kabel ist nur Handschachtung
erlaubt.
Sollte es bei der Baudurchführung zu Behinderungen mit Leitungen bzw. Kabeln kommen, hat sich der
AN an den zuständigen Rechtsträger zu wenden und
erforderlichenfalls eine vorübergehende Stillegung bzw.
Freischaltung zu beantragen. Diesbezüglicher Stillstand
wird nicht besonders vergütet.

**3.2.10 Suchschachtung/Schürfschlitz**
Boden für Suchschachtung/Schürfschlitz ausheben,
zur Freilegung von Kabeln und
Leitungen mit Kleingerät bzw. Handschachtung,
ab Geländeoberfläche,
Aushub in Eigentum des AN übernehmen und von der Baustelle entfernen, Schürfschlitze mit geeignetem Austauschmaterial verfüllen und verdichten,
Aushubtiefe in m bis 3,0 m,
Sohlenbreite bis 2,0 m,
Bodenklassen 3 bis 5.

Die Leistung ist nur nach vorheriger Abstimmung mit dem Auftraggeber auszuführen!
Menge: 20,000 m3

**3.2.20 Kabel u. Leitungen suchen**
Suchen und Lokalisieren von erdverlegten
Kabeln und Leitungen, in Einzelabschnitten,
mittels geeignetem Suchgerät unter
Beachtung der VBG 4 und der UVV.
Sämtliche Funde müssen dem AG
als Daten im Gauss-Krüger-Koordinaten-
system durch den AN zur Verfügung
gestellt werden.
Menge: 3,000 m

**3.2.30 Kabel, Kabelbündel sichern T bis 1,75 m**
Kabel oder Kabelbündel
aus Fernmelde-, Nieder-, Mittel- und Hochspannungskabeln
erdverlegt, z.T. in Formstücken und in Schutzrohren,
unter Spannung,
Anzahl der Kabel bis zu einer Breite von 0,6m gilt das
Kabelbündel als ein Stück Kabelbündel,
sichern.
Länge der Einzelabschnitte über 1 bis 5 m,
Tiefe der Leitungsachse unter Gelände bis 1,75 m.
Menge: 15,000 St

**3.2.40 Leitungskreuzung sich, alle Mat., alle Medien**
Bezugsposition
Rohrleitungskreuzung,
aus allen Materialien, alle Medien, bis DN 400
sichern.
Länge der Einzelabschnitte über 1 bis 5 m.
Menge: 15,000 St

**3.2.50 Füllmat.einb.Einb.Sand 0/2 in Kabeltrassen**
Füllmaterial einbauen
in freigelegten Kabeltrassen,
für Einbettung von Kabeln,
in 2-3 Lagen, mit 'Sand d.K. 0/2,
Einbauhöhe bis 0,30 m.
Einbau in Einzelmengen.
Menge: 7,000 m3

**3.2.60 Schutz v.Masten, Verkehrsz.od.and. Einbauten**
Schutz von Masten, Verkehrszeichen oder anderen
ähnlichen Einbauten vor Beschädigungen durch Abpolstern
oder Stellen eines Schutzzaunes.
Menge: 1,000 St

#### Hauptabschnitt 3.3 Abbrucharbeiten

*Hinweis: Beseitigung von Hindernissen:*

**3.3.10 Hindernis im Bod. RL bis DN bis 200**
Hindernis im Boden
Rohrleitung 'aus allen Materialien, bis DN 200, in Teillängen,
abbrechen, aufnehmen und entsorgen.
Das Herstellen von zwei Rohrschnitten zum Heraustrennen von defekten Rohrabschnitten ist hier einzukalkulieren.
Menge: 1,000 m

**3.3.20 wie vorher, jedoch RL bis DN bis 500**
wie vor beschrieben, jedoch >DN 200 bis DN 500.
Menge: 1,000 m

**3.3.30 Hindernis im Bod. Mauerwerk/Beton abbrech./aufnehm.**
Hindernis im Boden
aus Mauerwerk, Beton und Stahlbeton,
abbrechen, aufnehmen und entsorgen.
Menge: 4,000 m3

**3.3.40 Bordstein aus Beton entsorgen**
Borde und Rinnen aus Beton einschl. Bettung aufnehmen,
in Beton versetzt mit Rückenstütze als Hoch- und Tiefbord sowie Betonrinne,
Dicke des Fundamentes bis 25 cm,
Ausführung in Einzelabschnitten,
anfallende Stoffe laden und entsorgen.
Menge: 1,000 m

**3.3.50 Straßenkappe entfernen und entsorgen**
Straßenkappe für Hausabsteller, Schieber oder Hydrant rückbauen und entsorgen,
einschl. aller erforderlichen Erd- und Aufbrucharbeiten.
Oberflächenwiederherstellung wird separat vergütet.
Menge: 10,000 St

*Hinweis: Oberflächenaufbruch:*

*Hinweis: Aufbrechen von Oberflächen*
Aufbrechen von Oberflächen
(kommt nur zum Einsatz, wenn vorhandene Oberflächen
nicht mit den vorhandenen Stoffen wiederhergestellt
werden! Wiederherstellung ist im Titel -
Straßenwiederherstellung enthalten)

**3.3.60 Bitumendecke fräsen oder aufnehmen bis 15 cm**
Decke fräsen oder aufbrechen und Material aufnehmen.
Fläche reinigen.
Deck-, Binder- und Tragschicht.
Frästiefe ( Aufbruchtiefe)  von 4 bis 15 cm.
Material:
in Eigentum des AN übernehmen und von der Baustelle entfernen.
Der mehrmalige An- und Abtransport der Fräse bedingt durch den technologischen Bauablaufund der Ausführung ist in den EP einzurechnen.
In Einzelabschnitten und kleinen Teilflächen.
Menge: 50,000 m2

**3.3.70 Bitumendecke fräsen oder aufnehmen bis 30 cm**
Decke fräsen oder aufbrechen und Material aufnehmen.
Fläche reinigen.
Deck-, Binder- und Tragschicht.
Frästiefe ( Aufbruchtiefe)  über 15 bis 30 cm.
Material:
in Eigentum des AN übernehmen und von der Baustelle entfernen.
Der mehrmalige An- und Abtransport der Fräse bedingt durch den technologischen Bauablaufund der Ausführung ist in den EP einzurechnen.
In Einzelabschnitten und kleinen Teilflächen.
Menge: 20,000 m2

**3.3.80 Bituminöse Befestigung trennen bis 15 cm**
Bituminöse Befestigung abgetreppt trennen.
Anfallendes Material in Eigentum des AN übernehmen und von der Baustelle entfernen.
Deckschicht und bituminöse Unterlage jeweils geradlinig schneiden. Bituminöse Unterlage schichtweise abtreppen.
Dicke der bituminösen Befestigung insgesamt  bis 15 cm
in 3 Lagen.
In kleinen Einzelabschnitten.
Menge: 50,000 m

**3.3.90 Bituminöse Befestigung trennen bis 30 cm**
Bituminöse Befestigung abgetreppt trennen.
Anfallendes Material in Eigentum des AN übernehmen und von der Baustelle entfernen.
Deckschicht und bituminöse Unterlage jeweils geradlinig
schneiden. Bituminöse Unterlage schichtweise abtreppen.
Dicke der bituminösen Befestigung insgesamt  bis 30 cm
in 3 Lagen.
In kleinen Einzelabschnitten.
Menge: 30,000 m

**3.3.100 Betondecke zerkl. und aufnehmen bis 10**
Betondecke aufnehmen, in kleinen Teilflächen,
auf Fahrbahnen und Nebenflächen,
Gesamtaufbruchtiefe über 5 bis 10 cm.
Decke ohne Bewehrung, mit Dübeln und Ankern.
Aufbruchstücke zerkleinern.
Anfallendes Material aufnehmen, entfernen und einer ordnungsgemäßen Verwertung zuführen.
In Einzelabschnitten und kleinen Teilflächen.
Menge: 1,000 m2

**3.3.110 Betondecke zerkl. und aufnehmen bis 25**
Betondecke aufnehmen, in kleinen Teilflächen,
auf Fahrbahnen und Nebenflächen,
Gesamtaufbruchtiefe über 10 bis 25 cm.
Decke ohne Bewehrung, mit Dübeln und Ankern.
Aufbruchstücke zerkleinern.
Anfallendes Material aufnehmen, entfernen und einer ordnungsgemäßen Verwertung zuführen.
In Einzelabschnitten und kleinen Teilflächen.
Menge: 1,000 m2

**3.3.120 Befestigung aus Beton trennen bis 10 cm**
Befestigung aus Beton trennen.
Anfallendes Material in Eigentum des AN übernehmen und von der Baustelle entfernen.
Dicke der Betondecke bis 10 cm
In kleinen Einzelabschnitten.
Menge: 1,000 m

**3.3.130 Befestigung aus Beton trennen bis 25 cm**
Befestigung aus Beton trennen.
Anfallendes Material in Eigentum des AN übernehmen und von der Baustelle entfernen.
Dicke der Betondecke über 10 bis 25 cm
In kleinen Einzelabschnitten.
Menge: 3,000 m

**3.3.140 Pflaster aufnehmen Betonpflaster u. Platten**
Pflaster und Platten einschl. Bettung aufnehmen,
Aufbruch der Tragschicht einschl. Bettung wird gesondert vergütet.
Art = Betonpflaster und Platten,
Bettung aus Sand.
Anfallendes Material aufnehmen, entfernen und einer ordnungsgemäßen Verwertung zuführen.
In Einzelabschnitten.
Menge: 4,000 m2

**3.3.150 Pflaster aufnehmen Natursteinpflaster Kleinpflaster**
Pflaster und Platten einschl. Bettung aufnehmen,
Aufbruch der Tragschicht einschl. Bettung wird gesondert vergütet.
Art = Natursteinpflaster Kleinpflaster,
Bettung aus Sand.
Anfallendes Material aufnehmen, entfernen und einer ordnungsgemäßen Verwertung zuführen.
In Einzelabschnitten und kleinen Teilflächen.
Menge: 1,000 m2

#### Hauptabschnitt 3.4 Erdarbeiten für Wasserleitungen <= DN 200 (alle Materialien)

*Hinweis: Hinweise zu den Erdarbeiten*

*Hinweis: Hinweis Abrechnung 1*
Die Leistungen werden abgerechnet nach
DIN 18300 Erdarbeiten bzw. DIN EN 1610, soweit in den einzelnen Leistungspositionen nicht abweichende Festlegungen getroffen wurden.

Bestandteil des Leistungsverzeichnisses sind nur Grabentiefen bis 3 m. Wird im Einzelfall die Ausführung von Erdarbeiten in größeren Tiefen erforderlich sind rechtzeitig vor Baubeginn separate Vereinbarungen zur Vergütung zu treffen.

Die Grabentiefen sind immer von OK Gelände bis zur Grabensohle angegeben. Bei der Kalkulation der Erdbauleistungen ist jedoch mindernd zu berücksichtigen, dass der Aushub nach Abtrag der Oberflächenbefestigung erfolgt (im Mittel ca. 15 cm dick). Ungebundene Tragschichten sind als Bestandteil des Bodenaushubs zu kalkulieren.

*Hinweis: Hinweis Abrechnung 2*
Die Mengenermittlung für die Abrechnung
der Leistungen erfolgt nach Aufmaß.
Mengen, die nach dem Längen- und/oder Flächenmaß
abzurechnen sind, werden durch horizontale Messung
ermittelt, soweit nicht spezielle Abrechnungsmodi in den einzelnen Positionen vorgegeben sind.

Für alle auf die Rohrgrabenlänge bezogenen Positionen gelten generell die in der DIN EN 1610 vorgegebenen Mindestrabenbreiten als verbindlich vereinbart.
Mehraufbruch wird nicht vergütet.

Eine Überschreitung der festgelegten Sohl- und Grabenbreiten der Montagegruben ist nur in Abstimmung mit dem AG zulässig. Vom AN zu vertretender Mehraufbruch und dessen Folgekosten bezüglich Oberflächenaufbruch und -wiederherstellung wird nicht vergütet.

Die Rohrgrabenlänge wird von der Rohrgrabenwandung der Hauptleitung bzw. der Baugrube bis zum Rohrgrabenende gemessen.

*Hinweis: Hinweis Leitungsauskunft*
Der AN hat sich über die Lage von Kabel und Leitungen bei den
zuständigen Versorgungsträgern anhand von Bestandsplänen zu unterrichten.
Für die im Baufeld vorhandenen unterschiedlichen Systeme der Ver- und Entsorgung sind Einmessungen und Einweisungen der Versorgungsunternehmen vor Ort vor Beginn der Tiefbauleistungen durch den AN zu veranlassen und deren Durchführung zu dokumentieren.
Die Lage der Leitungen ist durch eine zurückgesetzte Vermarkung des AN selbständig zu sichern.

*Hinweis: Hinweis Schutz des Planums*
Die Aushubsohle ist gegen Witterungseinflüsse zu schützen.
Durch den AN sind geeignete Maßnahmen zum Schutz des Planums zu ergreifen.
Weiter ist die Baugrube durch Maßnahmen des AN wirksam gegen Zutritt von Oberflächenwasser zur Baugrube zu schützen.
Die hierfür erforderlichen Maßnahmen sind in die Einheitspreise der Erdbauleistungen einzukalkulieren und werden nicht separat vergütet.

*Hinweis: Hinweis Entsorgung*
Der AG übernimmt keine Entsorgungskosten.
Alle anfallenden Kosten sind in die Einheitspreise
einzukalkulieren.
Allgemeingültige Aussagen zu möglicher Kontamination des Baugrundes können nicht gegeben werden, es wird jedoch i. d. R. kein Z 0- Material (unbelastet) erwartet.
Bei allen Erdbauleistungen sowie bei den in die Erdbauposition einzukalkulierenden Entsorgungsleistungen ist deshalb für die Kalkulation von einer LAGA-Verwertungsklasse Z 1.1 für das gesamte Bodenmaterial aufzugehen.
Die Festlegungen der Baubeschreibung sind zu beachten.
Über die Entsorgung und Verwertung der Stoffe sind Nachweise aufzubewahren und nach Beendigung der Bauarbeiten im Rahmen der Abschlussdokumentation spätestens 14 Tage vor VOB-Abnahme der Gesamtleistung zur Prüfung vorzulegen.

*Hinweis: Bodenaushub*

**3.4.10 Bodenaush.Gra bis 1,25 m, ohne Verbau, aufn. entsorg.**
Boden der Gräben für Trinkwasserleitungen nach DIN EN 1610
profilgerecht ausheben ab Oberkante Gelände,
ohne Verbau einschl. offener Wasserhaltung (bis 20 m³/h)
Aushub aufnehmen und entsorgen. Mit Behinderung durch
Ver- und Entsorgungsleitungen, -kabel sowie
Anlagen der Wasserhaltung.
In der Rohrleitungszone und im Bereich von Kabeln und
Leitungen sind die Schachtarbeiten so auszuführen, dass
Beschädigungen ausgeschlossen sind. Als Grundlage für
die Kalkulation der in der Position enthaltenen erforderlichen Handschachtungsarbeiten ist die Regelbelegung nach DIN 1998 zu verwenden:
(1Kanal, 1 Gasleitung, 1 Energiekabel oder
-bündel, 1 Fernmeldekabel oder -bündel)
Rohrgrabentiefe in m: 0 bis 1,25 m.
Sohlenbreite gemäß Mindestgrabenbreite DIN EN 1610,
Bodenklassen 3 bis 5, sowie Auffüllmaterialien.
Abrechnung nach Rohrgrabenlänge
Gemessen wird die Länge des Rohrgrabens in der  Leitungsachse.
Menge: 15,000 m

**3.4.20 Bodenaush.Gra bis 1,35 m, Verbau, aufn. entsorg.**
Bezugsposition
Boden der Gräben für Trinkwasserleitungen nach DIN EN 1610
profilgerecht ausheben ab Oberkante Gelände,
einschl. Verbau nach DIN 4124 und 18303 und einschl. offener Wasserhaltung (bis 20 m³/h). Verbau und Wasserhaltung wieder
beseitigen.
Aushub aufnehmen und entsorgen. Mit Behinderung durch
Verbau, Ver- und Entsorgungsleitungen, -kabel sowie
Anlagen der Wasserhaltung.
In der Rohrleitungszone und im Bereich von Kabeln und
Leitungen sind die Schachtarbeiten so auszuführen, dass
Beschädigungen ausgeschlossen sind. Als Grundlage für
die Kalkulation der in der Position enthaltenen erforderlichen Handschachtungsarbeiten ist die Regelbelegung nach DIN 1998 zu verwenden:
(1 Kanal, 1 Gasleitung, 1 Energiekabel oder
-bündel, 1 Fernmeldekabel oder -bündel)
Rohrgrabentiefe in m: bis 1,35 m.
Sohlenbreite gemäß Mindestgrabenbreite DIN EN 1610,
Bodenklassen 3 bis 5, sowie Auffüllmaterialien.
Abrechnung nach Rohrgrabenlänge
Gemessen wird die Länge des Rohrgrabens in der Leitungsachse.
Menge: 40,000 m

**3.4.30 WiePos Bezugsposition bis 1,50 m Tiefe**
Leistung wie Bezugsposition,
jedoch über 1,35 bis 1,50 m Tiefe.
Menge: 11,000 m

**3.4.40 WiePos Bezugsposition bis 1,75 m Tiefe**
Leistung wie Bezugsposition,
jedoch über 1,50 bis 1,75 m Tiefe.
Menge: 4,000 m

**3.4.50 WiePos Bezugsposition bis 2,00 m Tiefe**
Leistung wie Bezugsposition,
jedoch über 1,75 bis 2,00 m Tiefe.
Menge: 2,000 m

**3.4.60 WiePos Bezugsposition bis 2,50 m Tiefe**
Leistung wie Bezugsposition,
jedoch über 2,00 bis 2,50 m Tiefe.
Menge: 1,000 m

*Hinweis: Zulagen zum Bodenaushub*
Zulagen zum Bodenaushub

siehe Abschnitt
"Sonstige Arbeiten und Erdarbeiten (Nennweitenunabhängig)"

*Hinweis: Erdeinbau*

**3.4.70 Bodeneinb.in verb.Rohrgr.als Bodenaust., Tbis 1,25 m**
Bezugsposition
Bodeneinbau (Rohrleitungszone/Einbettung und Hauptverfüllung)
in unverbaute Rohrgräben, Tiefe bis 1,25 m,

Hauptverfüllung als Bodenaustausch,
mit
'von AN zu liefernden Stoffen, Material verdichtungsfähig, Verdichtbarkeitsklasse V 1,DPr=95% bis  0,5m unter zukünftigem Planum(Hauptverfüllung II),oberhalb davonDpr=100% ( Hauptverfüllung I),verdichten, Einbauhöhe bis UK Planum,hier: bis 0,65 m unter OK Straße.und Einbetten und Überschütten, profilgerecht,für die Rohrleitungszone von Rohrleitungenmit'
vom AN zu liefernden Stoffen
Korngrößenverteilung gemäß DIN EN 1610,
- Sande, stark sandige Kiese mit Größtkörnung 22 mm bei Guss-Rohren
- Sand 0/3 mm bei Kunststoffrohren.
Weiterhin muß das gewählte Bettungsmaterial  den
Anford. der Rohrhersteller entsprechen.
Lagenweise (max. 300 mm) in verbaute Rohrgräben in
Schichten wie folgt einbauen:
Bettungszone unter dem Rohr: 150 mm
mittlere Zone: entsprechend Außendurchmesser des
Rohres, Überschüttungszone: mind. 300 mm über
Rohrscheitel
Bettung Typ I
Erschwernis durch Ver- und Entsorgungsleitungen sowie
Anlagen der Wasserhaltung
',verdichten, Verdichtungsgrad DPr in %'
97, gemäß ZTVE-StB 94.
Abrechnung nach Rohrgrabenlänge
Gemessen wird die Länge des Rohrgrabens in der Leitungsachse.
Menge: 15,000 m

**3.4.80 Zulage für je 0,10 m Lage Hauptverfüllung**
Zulage zu Bezugsposition für eine zusätzliche Lage von 0,10 m der Hauptverfüllung bei Dicke des Straßenoberbaus < 65 cm.
Menge: 5,000 m

**3.4.90 Bodeneinb.in verb.Rohrgr.als Bodenaust., Tbis 1,35 m**
Bezugsposition
Bodeneinbau (Rohrleitungszone/Einbettung und Hauptverfüllung)
in verbauten Rohrgräben, Tiefe bis 1,35 m,

Hauptverfüllung als Bodenaustausch,
mit
'von AN zu liefernden Stoffen, Material verdichtungsfähig, Verdichtbarkeitsklasse V 1,DPr=95% bis  0,5m unter zukünftigem Planum(Hauptverfüllung II),oberhalb davonDpr=100% ( Hauptverfüllung I),verdichten, Einbauhöhe bis UK Planum,hier: bis 0,65 m unter OK Straße.und Einbetten und Überschütten, profilgerecht,für die Rohrleitungszone von Rohrleitungenmit'
vom AN zu liefernden Stoffen
Korngrößenverteilung gemäß DIN EN 1610,
- Sande, stark sandige Kiese mit Größtkörnung 22 mm bei Guss-Rohren
- Sand 0/3 mm bei Kunststoffrohren.
Weiterhin muß das gewählte Bettungsmaterial  den
Anford. der Rohrhersteller entsprechen.
Lagenweise (max. 300 mm) in verbaute Rohrgräben in
Schichten wie folgt einbauen:
Bettungszone unter dem Rohr: 150 mm
mittlere Zone: entsprechend Außendurchmesser des
Rohres, Überschüttungszone: mind. 300 mm über
Rohrscheitel
Bettung Typ I
Erschwernis durch Ver- und Entsorgungsleitungen sowie
Anlagen der Wasserhaltung
',verdichten, Verdichtungsgrad DPr in %'
97, gemäß ZTVE-StB 94.
Abrechnung nach Rohrgrabenlänge
Gemessen wird die Länge des Rohrgrabens in der Leitungsachse.
Menge: 40,000 m

**3.4.100 Zulage für je 0,10 m Lage Hauptverfüllung**
Zulage zu Bezugsposition für eine zusätzliche Lage von 0,10 m der Hauptverfüllung bei Dicke des Straßenoberbaus < 65 cm.
Menge: 10,000 m

**3.4.110 Bodeneinb.in verb.Rohrgr.als Bodenaust., Tbis 1,50 m**
Bezugsposition
Bodeneinbau (Rohrleitungszone/Einbettung und Hauptverfüllung)
in verbauten Rohrgräben, Tiefe über 1,35 bis 1,50 m

Hauptverfüllung als Bodenaustausch,
mit 'von AN zu liefernden Stoffen, Material verdichtungsfähig, Verdichtbarkeitsklasse V 1,
DPr=95% bis  0,5m unter zukünftigem Planum
(Hauptverfüllung II),
oberhalb davon
Dpr=100% ( Hauptverfüllung I),
verdichten, Einbauhöhe bis UK Planum,
hier: bis 0,65 m unter OK Straße.

und Einbetten und Überschütten, profilgerecht,
für die Rohrleitungszone von Rohrleitungen
mit 'vom AN zu liefernden Stoffen
Korngrößenverteilung gemäß DIN EN 1610,
- Sande, stark sandige Kiese mit Größtkörnung 22 mm bei Guss-Rohren
- Sand 0/3 mm bei Kunststoffrohren.
Weiterhin muß das gewählte Bettungsmaterial  den
Anford. der Rohrhersteller entsprechen.
Lagenweise (max. 300 mm) in verbaute Rohrgräben in
Schichten wie folgt einbauen:
Bettungszone unter dem Rohr: 150 mm
mittlere Zone: entsprechend Außendurchmesser des
Rohres, Überschüttungszone: mind. 300 mm über
Rohrscheitel
Bettung Typ I
Erschwernis durch Ver- und Entsorgungsleitungen sowie
Anlagen der Wasserhaltung',
verdichten, Verdichtungsgrad DPr in % '97, gemäß ZTVE-StB 94.
Abrechnung nach Rohrgrabenlänge
Gemessen wird die Länge des Rohrgrabens in der Leitungsachse.
Menge: 11,000 m

**3.4.120 Zulage für je 0,10 m Lage Hauptverfüllung**
Zulage zu Bezugsposition für eine zusätzliche Lage von 0,10 m der Hauptverfüllung bei Dicke des Straßenoberbaus < 65 cm.
Menge: 5,000 m

**3.4.130 Bodeneinb.in verb.Rohrgr.als Bodenaust., Tbis 1,75 m**
Bezugsposition
Bodeneinbau (Rohrleitungszone/Einbettung und Hauptverfüllung)
in verbauten Rohrgräben, Tiefe über 1,50 bis 1,75 m
Hauptverfüllung als Bodenaustausch,
mit
'von AN zu liefernden Stoffen, Material verdichtungsfähig, Verdichtbarkeitsklasse V 1,DPr=95% bis  0,5m unter zukünftigem Planum(Hauptverfüllung II),oberhalb davonDpr=100% ( Hauptverfüllung I),verdichten, Einbauhöhe bis UK Planum,hier: bis 0,65 m unter OK Straße.und Einbetten und Überschütten, profilgerecht,für die Rohrleitungszone von Rohrleitungenmit'
vom AN zu liefernden Stoffen
Korngrößenverteilung gemäß DIN EN 1610,
- Sande, stark sandige Kiese mit Größtkörnung 22 mm bei Guss-Rohren
- Sand 0/3 mm bei Kunststoffrohren.
Weiterhin muß das gewählte Bettungsmaterial  den
Anford. der Rohrhersteller entsprechen.
Lagenweise (max. 300 mm) in verbaute Rohrgräben in
Schichten wie folgt einbauen:
Bettungszone unter dem Rohr: 150 mm
mittlere Zone: entsprechend Außendurchmesser des
Rohres, Überschüttungszone: mind. 300 mm über
Rohrscheitel
Bettung Typ I
Erschwernis durch Ver- und Entsorgungsleitungen sowie
Anlagen der Wasserhaltung
',verdichten, Verdichtungsgrad DPr in %'
97, gemäß ZTVE-StB 94.
Abrechnung nach Rohrgrabenlänge
Gemessen wird die Länge des Rohrgrabens in der Leitungsachse.
Menge: 4,000 m

**3.4.140 Zulage für je 0,10 m Lage Hauptverfüllung**
Zulage zu Bezugsposition für eine zusätzliche Lage von 0,10 m der Hauptverfüllung bei Dicke des Straßenoberbaus < 65 cm.
Menge: 1,000 m

**3.4.150 Bodeneinb.in verb.Rohrgr.als Bodenaust., Tbis 2,00 m**
Bezugsposition
Bodeneinbau (Rohrleitungszone/Einbettung und Hauptverfüllung)
in verbauten Rohrgräben, Tiefe über 1,75 bis 2,00 m
Hauptverfüllung als Bodenaustausch,
mit 'von AN zu liefernden Stoffen, Material verdichtungsfähig, Verdichtbarkeitsklasse V 1,
DPr=95% bis  0,5m unter zukünftigem Planum
(Hauptverfüllung II),
oberhalb davon
Dpr=100% ( Hauptverfüllung I),
verdichten, Einbauhöhe bis UK Planum,
hier: bis 0,65 m unter OK Straße.

und Einbetten und Überschütten, profilgerecht,
für die Rohrleitungszone von Rohrleitungen
mit 'vom AN zu liefernden Stoffen
Korngrößenverteilung gemäß DIN EN 1610,
- Sande, stark sandige Kiese mit Größtkörnung 22 mm bei Guss-Rohren
- Sand 0/3 mm bei Kunststoffrohren.
Weiterhin muß das gewählte Bettungsmaterial  den
Anford. der Rohrhersteller entsprechen.
Lagenweise (max. 300 mm) in verbaute Rohrgräben in
Schichten wie folgt einbauen:
Bettungszone unter dem Rohr: 150 mm
mittlere Zone: entsprechend Außendurchmesser des
Rohres, Überschüttungszone: mind. 300 mm über
Rohrscheitel
Bettung Typ I
Erschwernis durch Ver- und Entsorgungsleitungen sowie
Anlagen der Wasserhaltung',
verdichten, Verdichtungsgrad DPr in % '97, gemäß ZTVE-StB 94.
Abrechnung nach Rohrgrabenlänge
Gemessen wird die Länge des Rohrgrabens in der Leitungsachse.
Menge: 2,000 m

**3.4.160 Zulage für je 0,10 m Lage Hauptverfüllung**
Zulage zu Bezugsposition für eine zusätzliche Lage von 0,10 m der Hauptverfüllung bei Dicke des Straßenoberbaus < 65 cm.
Menge: 1,000 m

**3.4.170 Bodeneinb.in verb.Rohrgr.als Bodenaust., Tbis 2,50 m**
Bezugsposition
Bodeneinbau (Rohrleitungszone/Einbettung und Hauptverfüllung)
in verbauten Rohrgräben, Tiefe über 2,0 bis 2,5 m

Hauptverfüllung als Bodenaustausch,
mit
'von AN zu liefernden Stoffen, Material verdichtungsfähig, Verdichtbarkeitsklasse V 1,DPr=95% bis  0,5m unter zukünftigem Planum(Hauptverfüllung II),oberhalb davonDpr=100% ( Hauptverfüllung I),verdichten, Einbauhöhe bis UK Planum,hier: bis 0,65 m unter OK Straße.und Einbetten und Überschütten, profilgerecht,für die Rohrleitungszone von Rohrleitungenmit'
vom AN zu liefernden Stoffen
Korngrößenverteilung gemäß DIN EN 1610,
- Sande, stark sandige Kiese mit Größtkörnung 22 mm bei Guss-Rohren
- Sand 0/3 mm bei Kunststoffrohren.
Weiterhin muß das gewählte Bettungsmaterial  den
Anford. der Rohrhersteller entsprechen.
Lagenweise (max. 300 mm) in verbaute Rohrgräben in
Schichten wie folgt einbauen:
Bettungszone unter dem Rohr: 150 mm
mittlere Zone: entsprechend Außendurchmesser des
Rohres, Überschüttungszone: mind. 300 mm über
Rohrscheitel
Bettung Typ I
Erschwernis durch Ver- und Entsorgungsleitungen sowie
Anlagen der Wasserhaltung
',verdichten, Verdichtungsgrad DPr in %'
97, gemäß ZTVE-StB 94.
Abrechnung nach Rohrgrabenlänge
Gemessen wird die Länge des Rohrgrabens in der Leitungsachse.
Menge: 1,000 m

**3.4.180 Zulage für je 0,10 m Lage Hauptverfüllung**
Zulage zu Bezugsposition für eine zusätzliche Lage von 0,10 m der Hauptverfüllung bei Dicke des Straßenoberbaus < 65 cm.
Menge: 1,000 m

#### Hauptabschnitt 3.5 Erdarbeiten für Montagegruben der Wasserleitungen bis DN 500 - alle Materialien

*Hinweis: Hinweise zu den Erdarbeiten*

*Hinweis: Hinweis Abrechnung 1*
Die Leistungen werden abgerechnet
nach
'DIN 18300 Erdarbeiten bzw. DIN EN 1610, soweit in den einzelnen Leistungspositionen nicht abweichende Festlegungen getroffen wurden.'
.

Ergänzend hierzu gelten folgende
Abmessungen für die im Folgenden beschriebenen Leistungen der Montagegruben als vereinbart.

Für die Montagegruben werden folgende lichte Sohlbreiten festgelegt:

-  1,20 m für bis zu DN 125
-  1,30 m für größer DN 125 bis DN 150
-  1,40 m für größer DN 150 bis DN 250
-  1,50 m für größer DN 250 bis DN 350
-  1,80 m für größer DN 350 bis DN 500

Die Länge der Montagegruben ergibt sich aus der jeweiligen Anordnung der Armaturen und Formstücke.

Bei Schieberkreuzen wird die zweite Grube von der Außenkante der ersten Montagegrube an gerechnet.

Eine Überschreitung der festgelegten Sohl- und Grabenbreiten der Montagegruben ist nur in Abstimmung mit dem AG zulässig. Vom AN zu vertretender Mehraufbruch und dessen Folgekosten bezüglich Oberflächenaufbruch und -wiederherstellung wird nicht vergütet.

Bestandteil des Leistungsverzeichnisses sind nur Grabentiefen bis 3 m. Wird im Einzelfall die Ausführung von Erdarbeiten in größeren Tiefen erforderlich sind rechtzeitig vor Baubeginn separate Vereinbarungen zur Vergütung zu treffen.

Die Grabentiefen sind immer von OK Gelände bis zur Grabensohle angegeben. Bei der Kalkulation der Erdbauleistungen ist jedoch mindernd zu berücksichtigen, dass der Aushub nach Abtrag der Oberflächenbefestigung erfolgt (im Mittel ca. 15 cm dick). Ungebundene Tragschichten sind als Bestandteil des Bodenaushubs zu kalkulieren.

*Hinweis: Hinweis Abrechnung 2*
Die Mengenermittlung für die Abrechnung
der Leistungen erfolgt nach Aufmaß.
Mengen, die nach dem Längen- und/oder Flächenmaß
abzurechnen sind, werden durch horizontale Messung
ermittelt, soweit nicht spezielle Abrechnungsmodi in den einzelnen Positionen vorgegeben sind.

*Hinweis: Hinweis Abrechnung 3*
Die Abrechnung von Erdbauleistungen für die Reparaturen an Trinkwasserleitungen ab DN 200 (alle Materialien) erfolgt über die Positionen der Erdarbeiten der Montagegruben der Wasserleitungen.

*Hinweis: Hinweis Leitungsauskunft*
Der AN hat sich über die Lage von Kabel und Leitungen bei den
zuständigen Versorgungsträgern anhand von Bestandsplänen zu unterrichten.
Für die im Baufeld vorhandenen unterschiedlichen Systeme der Ver- und Entsorgung sind Einmessungen und Einweisungen der Versorgungsunternehmen vor Ort vor Beginn der Tiefbauleistungen durch den AN zu veranlassen und deren Durchführung zu dokumentieren.
Die Lage der Leitungen ist durch eine zurückgesetzte Vermarkung des AN selbständig zu sichern.

*Hinweis: Hinweis Schutz des Planums*
Die Aushubsohle ist gegen Witterungseinflüsse zu schützen.
Durch den AN sind geeignete Maßnahmen zum Schutz des Planums zu ergreifen.
Weiter ist die Baugrube durch Maßnahmen des AN wirksam gegen Zutritt von Oberflächenwasser zur Baugrube zu schützen.
Die hierfür erforderlichen Maßnahmen sind in die Einheitspreise der Erdbauleistungen einzukalkulieren und werden nicht separat vergütet.

*Hinweis: Hinweis Entsorgung*
Der AG übernimmt keine Entsorgungskosten.
Alle anfallenden Kosten sind in die Einheitspreise
einzukalkulieren.
Allgemeingültige Aussagen zu möglicher Kontamination des Baugrundes können nicht gegeben werden, es wird jedoch i. d. R. kein Z 0- Material (unbelastet) erwartet.
Bei allen Erdbauleistungen sowie bei den in die Erdbauposition einzukalkulierenden Entsorgungsleistungen ist deshalb für die Kalkulation von einer LAGA-Verwertungsklasse Z 1.1 für das gesamte Bodenmaterial aufzugehen.
Die Festlegungen der Baubeschreibung sind zu beachten.
Über die Entsorgung und Verwertung der Stoffe sind Nachweise aufzubewahren und nach Beendigung der Bauarbeiten im Rahmen der Abschlussdokumentation spätestens 14 Tage vor VOB-Abnahme der Gesamtleistung zur Prüfung vorzulegen.

*Hinweis: Bodenaushub für Montagegruben*

**3.5.10 Aushub Montagegr. bis 1,25m, ohne Verb., entsorgen**
Boden der Montagegruben für Aus- und Einbau von
Schiebern und Hydranten und Reparaturen an Rohren
profilgerecht ohne Verbau
einschl. Wasserhaltung bis 20 m³/h.
Wasserhaltung wieder beseitigen.
ausheben ab Oberkante Gelände,
Aushub aufnehmen und entsorgen.
Mit Behinderung durch Ver- und Entsorgungsleitungen, -kabel sowie Anlagen der Wasserhaltung,
In der Rohrleitungszone und im Bereich von Kabeln und
Leitungen sind die Schachtarbeiten so auszuführen, dass
Beschädigungen ausgeschlossen sind. Als Grundlage für
die Kalkulation erforderlicher Handschachtungsarbeiten ist die Regelbelegung nach DIN 1998 zu verwenden.
(1Kanal, 1 Gasleitung, 1 Energiekabel oder -bündel,
1 Fernmeldekabel oder -bündel)

Baugrubentiefe in m: bis 1,25 m.

Bodenklassen 3 bis 5, sowie Auffüllmaterialien.
Abrechnung in Metern (Anfang Formstück/Armatur bis Ende
Formstück/Armatur) unter Beachtung der Vorbemerkungen.
Menge: 50,000 m3

**3.5.20 Aushub Montagegr. bis 1,75m, mit Verbau, entsorgen**
Bezugsposition
Boden der Montagegruben  für Aus- und Einbau von
Schiebern und Hydranten und Reparaturen an Rohren
profilgerecht zwischen Verbau ausheben ab Oberkante Gelände, einschl. Verbau nach DIN 4124 und 18303 und einschl. Wasserhaltung bis 20 m³/h. Verbau und Wasserhaltung wieder beseitigen.
Aushub aufnehmen und entsorgen.
Mit Behinderung durch Verbau, Ver- und Entsorgungsleitungen, -kabel sowie Anlagen der Wasserhaltung,
In der Rohrleitungszone und im Bereich von Kabeln und
Leitungen sind die Schachtarbeiten so auszuführen, dass
Beschädigungen ausgeschlossen sind. Als Grundlage für
die Kalkulation erforderlicher Handschachtungsarbeiten ist die Regelbelegung nach DIN 1998 zu verwenden.
(1 Wasserleitung, 1 Gasleitung, 1 Energiekabel oder -bündel,
1 Fernmeldekabel oder -bündel)
Baugrubentiefe in m: bis 1,75 m.
Bodenklassen 3 bis 5, sowie Auffüllmaterialien.
Abrechnung in Metern (Anfang Formstück/Armatur bis Ende
Formstück/Armatur).
Menge: 50,000 m3

**3.5.30 WiePos Bezugsposition bis 2,50 m Tiefe**
Leistung wie Bezugsposition,
jedoch über 1,75 bis 2,50 m Tiefe.
Menge: 50,000 m3

**3.5.40 Aushub Montagegr. bis 1,25m, ohne Verb., zwischenlagern**
Boden der Montagegruben  für Aus- und Einbau von
Schiebern und Hydranten und Reparaturen an Rohren
profilgerecht ohne Verbau
einschl. Wasserhaltung bis 20 m³/h.
Wasserhaltung wieder beseitigen.
ausheben ab Oberkante Gelände,
Aushub aufnehmen und auf Zwischenlager des AN fachgerecht für Wiedereinbau lagern
Mit Behinderung durch Ver- und Entsorgungsleitungen, -kabel sowie Anlagen der Wasserhaltung,
In der Rohrleitungszone und im Bereich von Kabeln und
Leitungen sind die Schachtarbeiten so auszuführen, dass
Beschädigungen ausgeschlossen sind. Als Grundlage für
die Kalkulation erforderlicher Handschachtungsarbeiten ist die Regelbelegung nach DIN 1998 zu verwenden.
(1Kanal, 1 Gasleitung, 1 Energiekabel oder -bündel,
1 Fernmeldekabel oder -bündel)

Rohrgrabentiefe in m: bis 1,25 m.

Bodenklassen 3 bis 5, sowie Auffüllmaterialien.
Abrechnung in Metern (Anfang Formstück/Armatur bis Ende
Formstück/Armatur) unter Beachtung der Vorbemerkungen.
Menge: 3,000 m3

**3.5.50 Aushub Montagegr. bis 1,75m, mt Verb., zwischenlagern**
Bezugsposition
Boden der Montagegruben  für Aus- und Einbau von
Schiebern und Hydranten und Reparaturen an Rohren
profilgerecht zwischen Verbau ausheben ab Oberkante Gelände, einschl. Verbau nach DIN 4124 und 18303 und einschl. Wasserhaltung bis 20 m³/h. Verbau und Wasserhaltung wieder beseitigen.
Aushub aufnehmen und auf Zwischenlager des AN fachgerecht für Wiedereinbau lagern
Mit Behinderung durch Verbau, Ver- und Entsorgungsleitungen, -kabel sowie Anlagen der Wasserhaltung,
In der Rohrleitungszone und im Bereich von Kabeln und
Leitungen sind die Schachtarbeiten so auszuführen, dass
Beschädigungen ausgeschlossen sind. Als Grundlage für
die Kalkulation erforderlicher Handschachtungsarbeiten ist die Regelbelegung nach DIN 1998 zu verwenden.
(1 Wasserleitung, 1 Gasleitung, 1 Energiekabel oder -bündel,
1 Fernmeldekabel oder -bündel)
Rohrgrabentiefe in m: bis 1,75 m.
Bodenklassen 3 bis 5, sowie Auffüllmaterialien.
Abrechnung in Metern (Anfang Formstück/Armatur bis Ende
Formstück/Armatur).
Menge: 15,000 m3

**3.5.60 WiePos Bezugsposition bis 2,50 m Tiefe**
Leistung wie Bezugsposition,
jedoch über 1,75 bis 2,50 m Tiefe.
Menge: 76,000 m3

*Hinweis: Zulagen zum Bodenaushub*
Zulagen zum Bodenaushub

siehe Abschnitt
"Sonstige Arbeiten und Erdarbeite (Nennweitenunabhängig)"

*Hinweis: Erdeinbau für Montagegruben*

*Hinweis: Rohrleitungszone*

**3.5.70 Verfüllung Sand 0/3; T 1,25 ohne Verbau**
Einbetten und Überschütten von Rohrleitungen in
unverbauten Rohrgräben

Tiefe bis 1,25 m

profilgerecht,mit 'vom AN zu liefernden Stoffen, Sande 0-3 mm für PE-HD-Rohre. Das gewählte Bettungsmaterial  muß den Anforderungen der Rohrhersteller entsprechen.
Lagenweise (max. 300 mm) in unverbaute Rohrgräben in Schichten wie folgt einbauen:
Bettungszone unter dem Rohr: 150 mm,
mittlere Zone: entsprechend Außendurchmesser des Rohres, Überschüttungszone: mind. 300 mm über Rohrscheitel
Bettung Typ I
Erschwernis durch Ver- und Entsorgungsleitungen sowie Anlagen der Wasserhaltung, verdichten,
einschließlich Warnband verlegen.
Abrechnung nach Aufmaß in m3
Menge: 15,000 m3

**3.5.80 Verfüllung Sand 0/3 T 2,50 mit Verb.**
Einbetten und Überschütten von Rohrleitungen in verbauten Rohrgräben

Tiefe bis 2,50m

profilgerecht,mit vom AN zu liefernden Stoffen, Sande 0-3 mm für PE-HD-Rohre. Das gewählte Bettungsmaterial  muß den Anforderungen der Rohrhersteller entsprechen.
Lagenweise (max. 300 mm) in verbaute Rohrgräben in Schichten wie folgt einbauen:
Bettungszone unter dem Rohr: 150 mm,
mittlere Zone: entsprechend Außendurchmesser des Rohres, Überschüttungszone: mind. 300 mm über Rohrscheitel
Bettung Typ I
Erschwernis durch Verbau, Ver- und Entsorgungsleitungen sowie Anlagen der Wasserhaltung, verdichten,
einschließlich Warnband verlegen.
Abrechnung nach Aufmaß in m3
Menge: 50,000 m3

**3.5.90 Verfüllung Sand 0/22; T 1,25 ohne Verb.**
Einbetten und Überschütten von Rohrleitungen in
unverbauten Rohrgräben

Tiefe bis 1,25 m

profilgerecht mit vom AN zu liefernden Stoffen, Sande, stark sandige Kiese mit Größtkörnung 22 mm bei Gußrohren.
Weiterhin muß das gewählte Bettungsmaterial  den
Anford. der Rohrhersteller entsprechen.
Lagenweise (max. 300 mm) in unverbaute Rohrgräben in
Schichten wie folgt einbauen:
Bettungszone unter dem Rohr: 150 mm,
mittlere Zone: entsprechend Außendurchmesser des
Rohres, Überschüttungszone: mind. 300 mm über
Rohrscheitel
Bettung Typ I
Erschwernis durch Ver- und Entsorgungsleitungen
sowie Anlagen der Wasserhaltung,
verdichten, Verdichtungsgrad DPr in % '97.
Einschließlich Warnband verlegen.

Abrechnung nach Aufmaß in m3
Menge: 1,000 m3

**3.5.100 Verfüllung Sand 0/22; T 2,50 mit Verb.**
Einbetten und Überschütten von Rohrleitungen in
verbauten Rohrgräben

Tiefe bis 2,50 m

profilgerecht mit vom AN zu liefernden Stoffen, Sande, stark sandige Kiese mit Größtkörnung 22 mm bei Gußrohren.
Weiterhin muß das gewählte Bettungsmaterial  den
Anford. der Rohrhersteller entsprechen.
Lagenweise (max. 300 mm) in verbaute Rohrgräben in
Schichten wie folgt einbauen:
Bettungszone unter dem Rohr: 150 mm,
mittlere Zone: entsprechend Außendurchmesser des
Rohres, Überschüttungszone: mind. 300 mm über
Rohrscheitel
Bettung Typ I
Erschwernis durch Verbau, Ver- und Entsorgungsleitungen
sowie Anlagen der Wasserhaltung,
verdichten, Verdichtungsgrad DPr in % '97.
Einschließlich Warnband verlegen.
Abrechnung nach Aufmaß in m3
Menge: 1,000 m3

*Hinweis: Verfüllung von Montagegruben mit seitlich gelagertem Mat.*
Verfüllung von Montagegruben mit seitlich gelagertem Material

**3.5.110 Bodeneinb.in Montgr.mit seitl.gel. Mat.T 1,25**
Bodeneinbau in unverbauten Montagetruben mit seitlich
gelagertem Aushubmaterial,
Tiefe bis 1,25m
lagenweise einbaugen verdichten,
Einbauhöhe bis UK Planum.
Menge: 40,000 m3

**3.5.120 Bodeneinb.in Montgr.mit seitl.gel. Mat.T 1,75**
Bezugsposition
Bodeneinbau in verbauten Montagetruben mit seitlich
gelagertem Aushubmaterial,
Tiefe bis 1,75m
lagenweise einbaugen verdichten,
Einbauhöhe bis UK Planum.
Menge: 41,000 m3

**3.5.130 WiePos Bezugsposition bis 2,50 m Tiefe**
Leistung wie Bezugsposition,
jedoch über 1,75 bis 2,50 m Tiefe.
Menge: 86,000 m3

*Hinweis: Verfüllung von Montagegruben mit Bodenaustausch*
Verfüllung von Montagegruben mit Bodenaustauschmaterial

**3.5.140 Bodeneinb.in Montgr.Bodenaustausch T 1,25**
Bodeneinbau
in unverbauten Montagegruben, Tiefe bis 1,25 m, als Bodenaustausch,
mit von AN zu liefernden Stoffen, Material verdichtungsfähig, Verdichtbarkeitsklasse V 1,
DPr=95% bis  0,5m unter zukünftigem Planum
(Hauptverfüllung II),
oberhalb davon
Dpr=100% Ev2>=45 MN/m2, ( Hauptverfüllung I),
verdichten, Einbauhöhe bis UK Planum
Menge: 10,000 m3

**3.5.150 Bodeneinb.in Montgr.Bodenaustausch T 1,75**
Bezugsposition
Bodeneinbau
in verbauten Montagegruben, Tiefe bis 1,75 m, als Bodenaustausch,
mit von AN zu liefernden Stoffen, Material verdichtungsfähig, Verdichtbarkeitsklasse V 1,
DPr=95% bis  0,5m unter zukünftigem Planum
(Hauptverfüllung II),
oberhalb davon
Dpr=100% Ev2>=45 MN/m2, ( Hauptverfüllung I),
verdichten, Einbauhöhe bis UK Planum
Menge: 17,000 m3

**3.5.160 WiePos Bezugsposition bis 2,50 m Tiefe**
Leistung wie Bezugsposition,
jedoch über 1,75 bis 2,50 m Tiefe.
Menge: 29,000 m3

#### Hauptabschnitt 3.6 Sonstige Arbeiten und Erdarbeiten (Nennweitenunabhängig)

*Hinweis: Oberbodenarbeiten*

**3.6.10 Oberboden abtrag. lagern**
Oberboden nach DIN 18 300 abtragen
seitlich lagern zum späteren Auftragen,
Abtragsdicke im Mittel in cm 10 bis 30 cm,
Menge: 60,000 m3

**3.6.20 Oberb.seitl.gel.in Rohrgr.einb**
Oberboden, seitlich gelagert, auftragen auf Rohrgräben
Auftragsdicke im Mittel in cm 10 bis 30 cm.
Als Vegetationsschicht vorbereiten.
Vegetationsschicht lockern durch Fräsen, Tiefe bis 20 cm,
vorh. Bodenverfestigungen beseitigen.
Planum für spätere Einsaat herstellen.
Steine, Fremdkörper, Unkraut und schwer verrottbare
Pflanzenteile ablesen.Durchmesser der Steine und
Fremdkörper ab 5 cm. Stoffe beseitigen.
Menge: 55,000 m2

**3.6.30 Oberb.liefern,einb. bis 20 cm in Rohrgr.**
Oberboden nach DIN 18915 (Mutterboden) liefern und einbauen, Dicke bis 20 cm.
Als Vegetationsschicht vorbereiten.
Vegetationsschicht lockern durch Fräsen, Tiefe bis 20
cm, vorh. Bodenverfestigungen beseitigen.
Planum für spätere Einsaat herstellen.
Steine, Fremdkörper, Unkraut und schwer verrottbare
Pflanzenteile ablesen.Durchmesser der Steine und
Fremdkörper ab 5 cm. Stoffe beseitigen.
Menge: 120,000 m2

*Hinweis: Begrünung*

**3.6.40 Rasen ansäen. RSM 2.1 für Rohrgräben T 1,25m**
Rasen ansäen in Rohrgräben.
Gebrauchsrasen Standard RSM 2.1. Saatgut liefern und ohne Entmischung ausbringen und einarbeiten. 25 g/m2 Saatgut. 2x  Wässern.
Menge: 25,000 m2

*Hinweis: Baumschutz*

**3.6.50 Stammschutz**
Stammschutz
durch 50 mm dicken Bohlenmantel einschl. Polsterung
gegen den Baum,
Stammumfang in 1 m Höhe gemessen bis 100 cm,
Mindestabstand vom Stamm 25 cm,
Mindesthöhe in m 2,50, jedoch bis Kronenansatz,
Krone vor Beschädigungen durch Geräte und Fahrzeuge
durch Hochbinden schützen, Bindestellen abpolstern,
herstellen und beseitigen.
Menge: 1,000 St

**3.6.60 Wurzelschutz**
Schutz des Wurzelbereiches von Bäumen und Großgehölzen
vor Druckschäden
für befristete Belastung durch Baumaschinen,
Baustelleneinrichtungen und Materiallagerung,
Abdeckung vollflächig mit Vlies und Natursand 0/2,
Dicke in cm
'20 cm'
,
Auflage von untereinander fest verbundenen Bohlen,
Dicke in mm
'ca. 50'
,
herstellen und beseitigen.
In Teilflächen, Anzahl
'5'
.
Menge: 1,000 m2

*Hinweis: Nur auf besondere Anordnung des AG!*
Nur auf besondere Anordnung des AG!

Die folgenden Positionen werden nur vergütet, wenn sie
vor Ausführung gesondert vereinbart wurden!

*Hinweis: Zulagen zum Bodenaushub*

**3.6.70 Ausheben Hand, Zulage**
Ausheben von Hand
als Zulage zur Bodenbewegung
auf besondere Anweisung des Auftraggebers.

Position kommt nur nach vorheriger Abstimmung mit dem AG zum Einsatz.
Im Normalfall sind die erforderlichen Handschachtungsleistungen in den Erdaushubpositionen einzukalkulieren.
Menge: 1,000 m3

**3.6.80 Zulage Bkl. 6 ausheben**
Boden als Zulage zu den einzelnen Aushubpositionen beim
Anstehen von schwierigen Bodenklassen nach DIN 18300
profilgerecht ausheben,
für verbaute Rohrgräben und Baugruben der vorbeschriebenen Positionen,
Behinderung durch Verbau, Ver- und
Entsorgungsleitungen sowie Kabel und Anlagen zur
Wasserhaltung
Aushub wird Eigentum des AN und ist zu beseitigen.
Bodenklasse 6.
Menge: 1,000 m3

**3.6.90 Zulage Bkl. 7 ausheben**
Boden als Zulage zu den einzelnen Aushubpositionen beim
Anstehen von schwierigen Bodenklassen nach DIN 18300
profilgerecht ausheben,
für verbaute Rohrgräben und Baugruben der vorbeschriebenen Positionen,
Behinderung durch Verbau, Ver- und
Entsorgungsleitungen sowie Kabel und Anlagen zur
Wasserhaltung
Aushub wird Eigentum des AN und ist zu beseitigen.
Bodenklasse 7.
Menge: 1,000 m3

*Hinweis: Sonstige Erdarbeiten*

**3.6.100 Beton C12/15 in Kleinmengen**
Beton C12/15 als Rohrauflager und -einbettung liefern und in Verlegetiefen bis 4,5 m unter erschwehrten Bedingungen zwischen Rohren, Leitungen und Bauwerken fachgerecht auch in dünnen Schichten und Kleinmengen und zum Bodenaustausch einbauen und Verdichten bzw. unterstopfen.

Abrechnung nach Einbauprofilen
Menge: 2,000 m3

**3.6.110 wie vor, jedoch C30/37 XA 2**
Menge: 1,000 m3

**3.6.120 Wasserbausteine CP 63/180 in Magerbeton**
Wasserbausteine CP 63/180 nach DIN EN 13383-1
in Magerbeton (C12/15) in feuchtem Zustand eingedrückt in Bereichen in Gewässersohl- und böschungsbereichen  liefern und einbauen. Die Sauberkeitsschicht unterhalb des Magerbetons ist einzurechnen. Die Fugen sind oberhalb der Wasserlinie als breite Erdfugen auszubilden, mit Mutterboden zu befüllen und mit Rasen anzusäen und unterhalb der Wasserlinie als Betonfugen.
Menge: 1,000 m2

**3.6.130 Baurgrundverbesserung Rohrgrabensohle**
Gebrochene Mineralstoffe  profilgerecht, in Stärken bis zu 50 cm mehrlagig unter der Rohrbettung mit vom AN zu liefernden Stoffen.
Material mit abgestufter Körnung 45/56 zur Baugrundverbesserung in der Rohrgrabensohle und unter Bauwerken liefern und fachgerecht einbauen,
LAGA-Verwertungsklasse Z0 (Nachweise der Sieblinie und der LAGA-Verwertungsklasse sind vor Einbau unaufgefordert vorzulegen)
entspr. DIN EN 1610 sowie ATV A139 verdichten
(Dpr mind. 97 %),
Austauschmaterial vom Untergrund, Grabenwänden, und Bettung durch Einbau eines Geotextiels trennen. Die Lieferung des Geotextiels (300 g/m2) ist einzukalkulieren.
Menge: 1,000 m3

**3.6.140 Splitt 16/32**
Splitt 16/32 zur Sohlenbefestigung der Baugrube bzw. des
Rohrgrabens liefern und einbauen.
Menge: 1,000 m3

*Hinweis: Wanddurchbrüche*

**3.6.150 Wanddurchbruch als Kernb.bis 10 -20 cm, L bis 30cm**
Bezugsposition
Wanddurchbruch bzw. Mauerdurchbruch als Kernbohrung in
allen Materialien und einem Durchmesser bis ca. 10 - 20 cm
herstellen, Reststoffe entsorgen, und nach Verlegung
der Rohre wasserdicht schließen einschl. Montage
Verschlußstopfen und Preßring,
putzen und isolieren, Nachbehandeln der Fassade etc.,
einschl. Werkzeuggestellung.
Länge Durchbruch: bis 30 cm
Einbau Mauerdurchführung von durch den AG gelieferte Materialien.
Menge: 1,000 St

**3.6.160 Zulage je weitere angefangene 10 cm**
Leistung wie Bezugsposition,
 jedoch Zulage für  jede
weitere angefangene 10 cm
Menge: 1,000 St

**3.6.170 Wanddurchbruch durch Stemmen**
Bezugsposition
Wanddurchbruch bzw. Mauerdurchbruch durch Stemmen in
allen Materialien und einer Öffnungsgröße bis ca. 10 - 20 cm
herstellen, Reststoffe entsorgen, und nach Verlegung
der Rohre wasserdicht schließen
putzen und isolieren, Nachbehandeln der Fassade etc.,
einschl. Werkzeuggestellung.
Länge Durchbruch: bis 30 cm
Einbau Mauerdurchführung von durch den AG gelieferte Materialien.
Menge: 1,000 St

**3.6.180 Zulage je weitere angefangene 10 cm**
Leistung wie Bezugsposition,
jedoch Zulage für  jede
weitere angefangene 10 cm
Menge: 1,000 St

*Hinweis: Grabenlosen Verlegung*
Grabenlose Verlegung

**3.6.190 Grabenlose Verlegung von Wasserleitungen mit Bodenver- drängungsrakete herstellen, bis DN 80**
Bezugsposition
Grabenlose Verlegung von Wasserleitungen mit Bodenverdrängungsrakete herstellen, einschl. aller
erforderlichen Geräte und Materialien einschließlich -
aller anfallenden Nebenarbeiten.
Erforderliches Schutzrohr wird vom Auftragnehmer
gestellt. Eventuelle Fehlversuche sind in diese
Position einzukalkulieren. Ist die Rakete nur durch -
eine Aufgrabung zu bergen, wird diese Aufgrabung nach
dem LV abgerechnet.
bis DN 80.
Menge: 30,000 m

**3.6.200 WiePos Bezugsposition bis DN 125**
Leistung wie Bezugsposition,
jedoch > DN 80 bis DN 125
Menge: 1,000 m

*Hinweis: Ende der zu vereinbarenden Positionen!*
Ende der vor Ausführung zu vereinbarenden Positionen!

#### Hauptabschnitt 3.7 Qualitätssicherung

*Hinweis: Hinweis zur Qualitätssicherung:*
Hinweis zur Qualitätssicherung:

Sämtliche Hygienefreigaben und Dichtigkeitsprüfungen an TW-Leitungen und Hausanschlüssen vor, während und zur Abnahme der Leistungen des AN werden durch den Auftraggeber bzw. einen durch ihn beauftragten Dritten ausgeführt und sind nicht Leistungsbestandteil des AN. Der AN hat an der Koordinierung und Abstimmung der Leistungsdurchführung angemessen mitzuwirken und die hierfür erforderlichen Leistungen in die Einheitspreise des LV einzukalkulieren.

Es ist Sache des AN die geforderten Eigenüberwachungsuntersuchungen gemäß ZTV-E auszuführen und diese dem AG auf Anforderung mit der Abschluss-dokumentation der Teilleistung unentgeltlich vorzulegen.

Die im Folgenden beschriebenen Leistungen der Kontrollprüfung werden nur auf Anweisung des AN ausgeführt.

**3.7.10 Druckplattenversuch**
Durchführung und Dokumentation  (3-fach)
Druckplattenversuch nach DIN 19134 auf besondere Anordnung des AG als Kontrollprüfung für die eingebauten Schichten an auf Anweisung der Bauleitung festzulegenden Punkten. Die Gerätebereitstellung sowie die Bereitstellung eines geeigneten Gegengewichtes ist einzurechnen. inkl. Darstellung der Meßergebnisse (3fach)
Menge: 1,000 St

**3.7.20 Prüfung auf Rohrgrabensohle**
Durchführung und Dokumentation  (3-fach)
Kontrollprüfung ZTVT STB auf besondere Anordnung des AG
für Verformungsmodul auf Rohrgrabensohle
mind. EVdyn > 12,5 MN/M2
Menge: 1,000 St

**3.7.30 Prüfung der Gleichmäßigkeit der Verdichtung**
Durchführung und Dokumentation  (3-fach)
Prüfung der Gleichmäßigkeit der Verdichtung mit der leichten Rammsonde nach DIN 4094 an durch die Bauleitung festgelegten Punkten auf besondere Anordnung des AG inkl. Bereitstellung aller erforderlicher Materialien und Geräte und unter Berücksichtigung der Allgemeinen Baubeschreibung und Vorbemerkungen.
Menge: 1,000 St

**3.7.40 Durchführung der Dichteprüfung**
Durchführung und Dokumentation  (3-fach)
Dichteprüfung der Rohrgrabenverfüllung nach DIN 18125 und 18127 zur Ermittlung der Proctordichte für das Austauschmaterial im Rohrgrabenbereich gem. den einzelnen Dichteanforderungen auf besondere Anweisung des AG.
Menge: 1,000 St

#### Hauptabschnitt 3.8 Oberflächenwiederherstellung (Trag- und Deckschichten)

*Hinweis: Hinweise zur Oberflächenwiederherstellung:*

*Hinweis: Liefern*
Soweit nicht gesondert in Positionen erfaßt, ist das
Liefern und Verlegen sämtlich aufgeführter Materialien
in die Einheitspreise einzukalkulieren.

*Hinweis: Stoffe und Bauteile*
Stoffe und Bauteile
für sämtliche Teilleistungen (Positionen)
des Leistungsverzeichnisses

'müssen ungebraucht sein'
.

*Hinweis: Lieferscheinnachweis:*
Lieferscheinnachweis:
Alle eingebauten und vom AN gelieferten Materialien und
Stoffe, welche zur Abrechnung kommen, sind durch
Orginallieferscheine nachzuweisen. Diese Lieferscheine
müssen die Baustellenbezeichnung und die Unterschrift
des Empfanges auf der Baustelle enthalten. Desweiteren
sind im Zuge der Abrechnung die Lieferscheine 2- fach
(Orginal und Kopie) sowie eine dazugehörige
Lieferscheindokumentation (positionsweise mit
Lieferscheinnummer und Menge) zu übergeben.

*Hinweis: Alle angeführten Vorschriften*
Alle in der Baubeschreibung und den einzelnen Positionen angeführten Vorschriften und Richtlinien gelten
unabhängig vom angegebenen Erscheinungsjahr
ausschließlich nur in der aktuellen Fassung.

*Hinweis: Hinweis zur Abrechngung*
Vor Wiederherstellung der Oberflächen erfolgt ein
Rückschnitt der vorhandenen Straßenoberflächen.
Der Rückschnitt des Straßenoberbaues erfolgt mindestens
20 cm bei einer Baugrubentiefe größer 2,00 m. Verbleibende
Restbreiten bis 35 cm sind zu entfernen.
Aufgelockerte Randzonen bei Pflaster und
wassergebundenen Befestigungen sind aufzunehmen.
Generell gelten die Mindestgrabenbreiten gemäß DIN EN 1610 als verbindlich für die Abrechnung der Oberflächenwiederherstellung.
Mehraufbruch und dessen Wiederherstellung wird nur vergütet, wenn dieser vom AG ausdrücklich angeordnet wurde.

*Hinweis: Betonschichten*
Betontrag- und -deckschichten

*Hinweis: Allgemeine Hinweise:*
Allgemeine Hinweise:

Für die Herstellung der Fahrbahn in der Bauklasse III sind alle einschlägigen Vorschriften, Richtlinien und Gesetze einzuhalten und zu beachten. Hier wird auch auf die Baubeschreibung verwiesen.
Grundsätzlich gelten die ZTV Beton-Stb 01 und die ATV DIN 18316 VOB, Teil C
Zusätzlich gelten u. a.
-  ZTV T-StB - Zusätzliche Technische Vertragsbedingungen und Richtlinien für Tragschichten im Straßenbau
-  TL NBM-StB 92 - Technische Lieferbedingungen für flüssige Betonnachbehandlungsmittel
-  ZTV Fug-StB 01- Zusätzliche technische Vertragsbedingungen und Richtlinien für Fugen in Verkehrsflächen
-  Merkblatt M OB - Merkblatt für die Herstellung von Oberflächentexturen auf fahrbahnen aus Beton
in der jeweils aktuellen Fassung

Abrechnungshinweise:

Die Abrechnung der eingebauten Massen erfolgt
grundsätzlich nach Einbau in verdichtetem Zustand
entsprechend den Regelprofilen bzw. den Detailplänen.

Bei den Schneidearbeiten der Fugen ist die Absaugung
des Schneidestaubs bzw. der Schneideschlämme einschl.
deren Beseitigung einzukalkulieren.

*Hinweis: Anforderungen an die Ausführung*
Anforderungen an die Ausführung von Betondecken:

Die Herstellung der Decke lt. Fugenplan bleibt der freien Wahl des AN und seiner Arbeitsvorbereitung überlassen.
Der AN muß den Einbau der Decke (der insgesamt als Hand-Ausführung ohne Fertiger vorgesehen und zu kalkulieren ist)
so steuern, daß die Fugen dem vorgegebenen Fugenbild
aus dem Fugenplan entsprechen.

Der AN muss den Mehraufwand durch
manuelles Verlegen der Dübel/Anker insgesamt in die
Einheitspreise einrechnen (Bügelkörbe, Bohrungen etc.).

Arbeitsfugen (quer zur Fertigerrichtung) werden
NICHT vergütet und dürfen nur dort angeordnet werden,
wo ohnehin eine Fuge vorgesehen ist.

Beim Betonieren im Bereich von BORDEN
sind die Borde auf der betonabgewandten Seite
gegen Verschiebungen und Kippen zu sichern
(z.B. Stahlnägel DU 20, Abstand 50 cm + Hartholzkeile).

Sämtliche Kosten und Erschwernisse aus den vom AN gewählten Arbeitsablauf sind in die Einheitspreise einzukalkulieren.

Aus Gründen der Qualität und Dauerhaftigkeit ist als
Regelbauweise für die Decke die sog.
einschichtige einlagige oder zweilagige Bauweise
vorgeschrieben.

**3.8.10 Betondecke, unbew., D = 18 - 23 cm, PSV=50**
Betondecke liefern und herstellen,
unbewehrt, gem. ZTV-Beton 01,
für Fahrbahnen, Gehwege, Zufahrten, Podeste und Platten und Sonderflächen in Streifen und kleinen Flächen von Hand.
Deckendicke: 18 - 23 cm,
Druckfestigkeitsklasse C 30/37,
Biegezugfestigkeitsklasse F 5,5,
bei Eignungsprüfung und Eigenüberwachung.
Expositionsklassen: XF 4, XM 2.
Zusätzliche Anforderungen an Expositionsklassen:
gem. DIN 1045-2 werden gesondert vergütet.

Zuschlag 0/32 mm bzw. 0/22 mm - Sieblinie A/B,
Körnung über 8 mm zu 50 % aus gebrochenem Zuschlag
Kornform (eK) bzw. mind. 70 % Anteil am Gesamtzuschlag.

Mineralstoffe entsprechend den Vorschriften für
Beton der Verkehrsklasse II der o. g. Expositionsklassen

S/Z-Werte der Splitte maximal 18 Gew.-%.
Abriebfestigkeit PSV (Polished Stone Value)
PSV >= 50 (TL Gestein-StB).

Die Einbaudicke wird durch Bohrkerne, Nivellement
bzw. einfache Dickenmessung bestimmt.
Menge: 1,000 m2

*Hinweis: Asphalttrag- und -deckschichten*

**3.8.20 Asphalttragschicht AC 32 T S, D = 14 cm BKL III**
Asphalttragschicht AC 32 T S
gemäß ZTV Asphalt StB 07
und TL Asphalt StB 07
liefern und herstellen, Bauklasse III
Einbau in Fahrbahn,
in einer Lage
Einbaudicke 14 cm.
Bindemittel = Bitumen 50/70.
heiß liefern und kompl. fachgerecht von Hand einbauen und abwalzen
Die erhöhten Aufwendungen für Handeinbau  sowie die komplizierte Flächengeometrie der Kleinflächen sind bei der Kalkulation zu berücksichtigen und in den Einheitspreise einzurechnen und werden nicht separat vergütet.
Menge: 50,000 m2

**3.8.30 Asphalttragschicht AC 32 T N, D = 14 cm BKL IV**
Asphalttragschicht AC 32 T N
gemäß ZTV Asphalt StB 07
und TL Asphalt StB 07
liefern und herstellen, Bauklasse IV
Einbau in Fahrbahn,
in einer Lage
Einbaudicke 14 cm.
Bindemittel = Bitumen 50/70.
heiß liefern und kompl. fachgerecht von Hand einbauen und abwalzen
Die erhöhten Aufwendungen für Handeinbau  sowie die komplizierte Flächengeometrie der Kleinflächen sind bei der Kalkulation zu berücksichtigen und in den Einheitspreise einzurechnen und werden nicht separat vergütet.
Menge: 10,000 m2

**3.8.40 Asphalttragschicht AC 32 T N, D = 10 cm BKL V**
Asphalttragschicht AC 32 T N
gemäß ZTV Asphalt StB 07
und TL Asphalt StB 07
liefern und herstellen, Bauklasse V
Einbau in Fahrbahn,
in einer Lage
Einbaudicke 10 cm.
Bindemittel = Bitumen 50/70.
heiß liefern und kompl. fachgerecht von Hand einbauen und abwalzen
Die erhöhten Aufwendungen für Handeinbau  sowie die komplizierte Flächengeometrie der Kleinflächen sind bei der Kalkulation zu berücksichtigen und in den Einheitspreise einzurechnen und werden nicht separat vergütet.
Menge: 10,000 m2

**3.8.50 Asphaltbinderschicht AC 16 BS, D = 8 cm**
Asphaltbinderschicht AC 16 B S
gemäß ZTV Asphalt StB 07
und TL Asphalt StB 07
liefern und herstellen, Bauklasse II
Einbau in Fahrbahn,
in einer Lage
Einbaudicke 8 cm.
Polymermodifiziertes Bindemittel = 25/55-55.
heiß liefern und kompl. fachgerecht von Hand einbauen und abwalzen
Die erhöhten Aufwendungen für Handeinbau  sowie die komplizierte Flächengeometriesind bei der Kalkulation zu berücksichtigen und in den Einheitspreise einzurechnen und werden nicht separat vergütet.

einschl. Bitumenhaltiges Bindemittel aufsprühen,
auf Trag-und Binderschicht
auf zusammenhängenden Teilflächen.
Verschmutzte Unterlage bzw. einzelne verschmutzte
Stellen vorher reinigen. Kehrgut in Eigentum des AN
übernehmen und von der Baustelle entfernen.
Bindemittel = C 40 BF 1 - S
Bindemittelmenge gemäß ZTV Asphalt StB 07 zur Erzielung
des Schichtenverbundes.
Menge: 1,000 m2

**3.8.60 Asphaltbinderschicht AC 16 BS, D = 4 cm**
Asphaltbinderschicht AC 16 B S
gemäß ZTV Asphalt StB 07
und TL Asphalt StB 07
liefern und herstellen, Bauklasse III
Einbau in Fahrbahn,
in einer Lage
Einbaudicke 4 cm.
Polymermodifiziertes Bindemittel = 25/55-55.
heiß liefern und kompl. fachgerecht von Hand einbauen und abwalzen
Die erhöhten Aufwendungen für Handeinbau  sowie die komplizierte Flächengeometriesind bei der Kalkulation zu berücksichtigen und in den Einheitspreise einzurechnen und werden nicht separat vergütet.

einschl. Bitumenhaltiges Bindemittel aufsprühen,
auf Trag-und Binderschicht
auf zusammenhängenden Teilflächen.
Verschmutzte Unterlage bzw. einzelne verschmutzte
Stellen vorher reinigen. Kehrgut in Eigentum des AN
übernehmen und von der Baustelle entfernen.
Bindemittel = C 40 BF 1 - S
Bindemittelmenge gemäß ZTV Asphalt StB 07 zur Erzielung
des Schichtenverbundes.
Menge: 1,000 m2

**3.8.70 Asphaltdeckschicht AC 11 D S, 4 cm**
Asphaltdeckschicht AC 11 D S
gemäß ZTV Asphalt StB 07
und TL Asphalt StB 07
liefern und herstellen, Bauklasse III
Einbau in Fahrbahn in einzelnen Fahrspuren unter halbseitiger Sperrung,
in einer Lage
Einbaudicke = 4 cm.
Polymermodifiziertes Bindemittel = 25/55-55.
heiß liefern und kompl. fachgerecht von hand einbauen und abwalzen
Die erhöhten Aufwendungen für Handeinbau  sowie die komplizierte Flächengeometrie der Kleinflächen sind bei der Kalkulation zu berücksichtigen und in den Einheitspreise einzurechnen und werden nicht separat vergütet.

einschl. Bitumenhaltiges Bindemittel aufsprühen,
auf Trag-und Binderschicht
auf zusammenhängenden Teilflächen.
Verschmutzte Unterlage bzw. einzelne verschmutzte
Stellen vorher reinigen. Kehrgut in Eigentum des AN
übernehmen und von der Baustelle entfernen.
Bindemittel = C 40 BF 1 - S
Bindemittelmenge gemäß ZTV Asphalt StB 07 zur Erzielung
des Schichtenverbundes.
Menge: 1,000 m2

**3.8.80 Asphaltdeckschicht AC 11 D N, 4 cm**
Asphaltdeckschicht AC 11 D N
gemäß ZTV Asphalt StB 07
und TL Asphalt StB 07
liefern und herstellen, Bauklasse IV
Einbau in Fahrbahn in einzelnen Fahrspuren unter halbseitiger Sperrung,
in einer Lage
Einbaudicke = 4 cm.
Bindemittel = Bitumen 50/70.
heiß liefern und kompl. fachgerecht von Hand einbauen und abwalzen
Die erhöhten Aufwendungen für Handeinbau  sowie die komplizierte Flächengeometrie der Kleinflächen sind bei der Kalkulation zu berücksichtigen und in den Einheitspreise einzurechnen und werden nicht separat vergütet.

einschl. Bitumenhaltiges Bindemittel aufsprühen,
auf Trag-und Binderschicht
auf zusammenhängenden Teilflächen.
Verschmutzte Unterlage bzw. einzelne verschmutzte
Stellen vorher reinigen. Kehrgut in Eigentum des AN
übernehmen und von der Baustelle entfernen.
Bindemittel = C 40 BF 1 - S
Bindemittelmenge gemäß ZTV Asphalt StB 07 zur Erzielung
des Schichtenverbundes.
Menge: 60,000 m2

**3.8.90 Asphalttragdeckschicht herstellen Dicke 10 cm**
Asphalttragdeckschicht AC 16 T D
gemäß ZTV Asphalt StB 07
und TL Asphalt StB 07
liefern und herstellen
Einbau in Fahrbahnen und Nebenanlagen
in einer Lage
Einbaudicke 10 cm.
Bindemittel = Bitumen 70/100.
heiß liefern und kompl. fachgerecht von Hand in Kleinflächen einbauen und abwalzen
Menge: 1,000 m2

*Hinweis: Fahrbahnanschlüsse, Fugen*

**3.8.100 Bituminöse Befestigung rückschneiden D = 20 cm**
Bituminöse Tragschicht gemäß ZTV-A-Stb
rückschneiden (ca. 20 cm) für Anbau von Rinnen,
Anfallendes Material aus Rückschnitt in Eigentum des AN übernehmen und von der Baustelle entfernen.
Deckschicht und bituminöse Unterlage geradlinig schneiden.
Dicke der bituminösen Befestigung insgesamt ca. 20 cm
teilweise in engen Radien bis R = 10 m
Menge: 10,000 m

**3.8.110 Bituminöse Befestigung rückschneiden D = 4 cm**
Bituminöse Befestigung gemäß ZTV-A-Stb
rückschneiden (Deckschicht ca. 4 cm, abgetreppt),
Anfallendes Material aus Rückschnitt in Eigentum des AN übernehmen und von der Baustelle entfernen.
Deckschicht auf bituminöse Unterlage geradlinig schneiden.
Menge: 10,000 m

**3.8.120 Randfuge als Anschluss und vor Borden, Rinnen**
Fugen der bit. Decke als Randfuge vor Borden, Rinnen
und Abläufen sowie als Anschlussfuge herstellen,
Fugentiefe: 40 mm
Fugenbreite 10 mm
Fugenspalt reinigen, Fugenwandung trocknen und
vorstreichen,
Fugen mit Heißvergussmasse vergießen,
Grundlage der Herstllung ist die ZTV Fug
bzw.  ZTV Asphalt StB 07,
Schneidschlamm absaugen und entsorgen, Schneidbereich
vor Beginn der Arbeiten mit Kehrsaugwagen säubern
Menge: 40,000 m

**3.8.130 Anschlüsse m. Dichtungsband herst.**
Anschlüsse an bestehende Decke oder Bauteil in der
Dicke der Asphaltdeckschicht mit schmelzbarem Bitumen-
Dichtungsband herstellen.
Vor dem Einbau der Deckschicht vorhandene Wandung säubern, soweit erforderlich trocknen und mit Voranstrich
versehen.
Nach dem Trocknen des Voranstriches, Dichtungsband an
der zu verklebenden Seite leicht anschmelzen und an die
Wandung gleichmäßig anpressen.
Die Herstellerangaben werden eingehalten.
Anschluß quer.
Dicke der Deckschicht 2,5 cm.
Breite des Dichtungsbandes 10 mm.
Menge: 100,000 m

*Hinweis: Ungebundene Trag- und Deckschichten*
Ungebundene Tragschichten

**3.8.140 Frostschutzsch.0/45 mm**
Frostschutzmaterial für Fahrbahn und NA liefern, einbauen
und verdichten.
gemäß ZTV SoB-StB 04, Fass. 2007
Verformungsmodul EV2 auf der Oberfläche
min. 100 MN/m2.
Material = Gebrochene Mineralstoffe.
Körnung 0/45
Kornanteil unter 0,063 mm im
eingebauten Zustand max. 7,0 v.H.
Abgerechnet wird nach Auftragsprofilen.
Menge: 50,000 m3

**3.8.150 Schottertragschicht 0/32 20 cm als Tragschicht**
Schottertragschicht herstellen.
gemäß ZTV SoB-StB 04, Fass. 2007 liefern und herstellen.
für Tragschicht unter Pflaster
Verformungsmodul EV2 auf der Oberfläche
min. 120 MN/m2.
aus klassifiziertem Schottermaterial.
Auch in Kleinflächen und zur Oberflächenwiederherstellung
Körnung 0/32 mm
Dicke cm
'20'
,
DPr mind. 103%
Menge: 60,000 m2

**3.8.160 Schottertragschicht 0/32 15 cm als Wegeoberfläche**
Schottertragschicht herstellen.
gemäß ZTV SoB-StB 04, Fass. 2007 liefern und herstellen.
zur Anpassung und Oberflächenwiederherstellung
im Bereich befestigter Wege mit ungebundener Befestigung
aus klassifiziertem Schottermaterial.
Auch in Kleinflächen und zur Oberflächenwiederherstellung
Körnung 0/32 mm
Dicke cm
'15'
,
DPr mind. 103%
Menge: 1,000 m2

**3.8.170 Decksch 0/16 o.BM m.Unterb.**
Deckschicht mit Unterbau ohne Bindemittel
gem. ZTV LW 99,
auf Schottertragschicht
gemäß ZTV SoB-StB 04, Fass. 2007
Dicke 15 cm, Körnung 0/45 mm,
komplett herstellen einschl. aller notwendigen
Lieferungen und Leistungen
Ausführung in Rohrgräben bis 1,75m,
in untergeordneten Fahrwegen und Nebenflächen,
aus korngestuftem Splitt-Sand-Gemisch,
Körnung 0/16,
Schichtdicke 3 cm.
Einschl. Aufnahme und Wiederherstellung des gelockerten
Randstreifens.
Verdichtungsgrad und Verformungsmodul müssen den
geforderten Werten der Tragschicht entsprechen.
Menge: 8,000 m2

**3.8.180 Decksch.0/5 o.BM m.Unterb.**
Bezugsposition
Deckschicht ohne Bindemittel mit Unterbau
aus Hartgesteinmaterial (z. Bsp. Basalt),
gem. ZTV LW 99,
auf Schottertragschicht
gemäß ZTV SoB-StB 04, Fass. 2007
Dicke 15 cm, Körnung 0/45 mm,
komplett herstellen einschl. aller notwendigen
Lieferungen und Leistungen
in Nebenflächen
Einschl. Aufnahme und Wiederherstellung des gelockerten
Randstreifens.
aus korngestuftem Splitt-Sand-Gemisch,
Körnung 0/5,
Schichtdicke in cm bis 2,
Menge: 1,000 m2

**3.8.190 Deckschicht Splitt/Brechsandgemisch**
Deckschicht als wassergebundene Decke 6 cm dick
aus Splitt/Brech-sandgemisch 0/11 mit bindigen Anteilen liefern und gemäß ZTV SoB-StB 04, Fass. 2007 herstellen.
Oberflaeche mit Sand 0/2 mm absanden und abwalzen.
Menge: 20,000 m2

*Hinweis: Anpassungen von Einbauteilen*

**3.8.200 Auswechseln einzelner Straßenkappe Asphalt/Beton**
Auswechseln einer einzelnen Straßenkappe in Asphalt-
oder Betonstraßen
Rechteckiges Einschneiden der Straßendecke (Asphalt,
Beton) um die beschädigte Kappe. Aufbrechen und
Entsorgen des Straßenbelages. Bodenaushub und Demontage
der Straßenkappe einschließlich der Tragplatte. Stoffe
entsorgen. Gründliches Nachverdichten des anstehenden
Erdstoffes. Auffüllung mit Schotter-Splitt-Sand-Gemisch
0/45 zum Erreichen der benötigten Höhe, verdichten ( -
DPr mind. 100%). Setzen der vom AG abzuholenden
Tragplatte und der Kappe. Nachschneiden des
Straßenbelages. Herstellen des Straßenbelages -
entsprechend des vorhandenen Straßenaufbaues.
(Deckschicht oder Tragdeckschicht / Binder, falls
vorhanden, bit. Tragschicht, Betondecke) Herstellung
der Fugen zum Anschluß an die vorhandene
Straßenbefestigung.
Menge: 1,000 St

**3.8.210 Auswechs. einz. Straßenkappe Pflaster Sandbett**
Auswechseln einer einzelnen Straßenkappe in Pflasterfläche
Aufbrechen, Aufnehmen und seitliches Lagern von
Pflaster im Sandbett aller Arten um die beschädigte
Kappe. Restmaterialien entsorgen. Bodenaushub und -
Demontage der Straßenkappe einschließlich der -
Tragplatte, entsorgen. Gründliches Nachverdichten des
anstehenden Erdstoffes.
Auffüllung mit Schotter-Splitt-Sand-Gemisch 0/45 zum
Erreichen der benötigten Höhe, verdichten ( DPr mind.
100%). Setzen der vom AG abzuholenden Tragplatte und
der Kappe. Entfernen gelockerter Randbereiche.
Einbauen seitlich gelagerten Pflasters einschl. -
Pflasterbett und Fugenmaterial.
Menge: 1,000 St

**3.8.220 Auswechs. einz. Straßenkappe ungeb. Befestigung**
Auswechseln einer einzelnen Straßenkappe in Deckschicht ohne Bindemittel
Aufbrechen, Aufnehmen und entsorgen der Deckschicht
einschl. Unterbau um die beschädigte Kappe. Bodenaushub
und Demontage der Straßenkappe einschließlich der Tragplatte, entsorgen. Gründliches Nachverdichten des
anstehenden Erdstoffes.
Auffüllung mit Schottertragschicht 0/45, mind. 15 cm
Dicke einbauen zum Erreichen der benötigten Höhe,
verdichten.Entfernen gelockerter Randbereiche. Setzen
der vom AG abzuholenden Tragplatte und der Kappe.
Korngestuftes Splitt-Sand-Gemisch 0/16 oder 0/5 der
Schichtdicken  3 bzw. 2cm  (in Abhängigkeit von
vorhandenem Aufbau) einbauen. Einschl. Lieferung des -
benötigten Materials.
Menge: 1,000 St

**3.8.230 Einbauteile anpassen Bit. und Pflaster bis 5 - 10 cm**
Einbauteile (Hydranten-, Schieberkappen und dgl.)
freilegen und auf neue Höhe setzen. Freigelegten Be-
reich verfüllen.
Aufbruchmaterial in Eigentum des AN übernehmen und von
der Baustelle entfernen.
Einbauteil in Fahrbahn und Nebenanlagen.
Einbauteil in Asphalt-Befestigung oder Pflaster
höher setzen 5 bis 10 cm.
Menge: 1,000 St

**3.8.240 Einbauteile setzen Bit. und Pflaster**
Einbauteile setzen (Straßenkappen für
Hydranten, Schieber und dgl.)
Straßenkappe und Tragplatte für Einbauteile
wird dem AN vom AG bereitgestellt und
durch AN gesetzt, Untergrund
ordnungsgemäß verdichtet und aufgefüllt,
Erd- und Straßenbauarbeiten werden gesondert vergütet

gilt für alle befestigten Oberflächen
Menge: 26,000 St

#### Hauptabschnitt 3.9 Oberflächenwiederherstellung (Pflaster, Borde, Rinnen)

*Hinweis: Hinweise zur Oberflächenwiederherstellung:*

*Hinweis: Liefern*
Soweit nicht gesondert in Positionen erfaßt, ist das
Liefern und Verlegen sämtlich aufgeführter Materialien
in die Einheitspreise einzukalkulieren.

*Hinweis: Stoffe und Bauteile*
Stoffe und Bauteile
für sämtliche Teilleistungen (Positionen)
des Leistungsverzeichnisses

'müssen ungebraucht sein'
.

*Hinweis: Lieferscheinnachweis:*
Lieferscheinnachweis:
Alle eingebauten und vom AN gelieferten Materialien und
Stoffe, welche zur Abrechnung kommen, sind durch
Orginallieferscheine nachzuweisen. Diese Lieferscheine
müssen die Baustellenbezeichnung und die Unterschrift
des Empfanges auf der Baustelle enthalten. Desweiteren
sind im Zuge der Abrechnung die Lieferscheine 2- fach
(Orginal und Kopie) sowie eine dazugehörige
Lieferscheindokumentation (positionsweise mit
Lieferscheinnummer und Menge) zu übergeben.

*Hinweis: Alle angeführten Vorschriften*
Alle in der Baubeschreibung und den einzelnen Positionen angeführten Vorschriften und Richtlinien gelten
unabhängig vom angegebenen Erscheinungsjahr
ausschließlich nur in der aktuellen Fassung.

*Hinweis: Hinweis zur Abrechngung*
Vor Wiederherstellung der Oberflächen erfolgt ein
Rückschnitt der vorhandenen Straßenoberflächen.
Der Rückschnitt des Straßenoberbaues erfolgt mindestens
20 cm bei einer Baugrubentiefe größer 2,00 m. Verbleibende
Restbreiten bis 35 cm sind zu entfernen.
Aufgelockerte Randzonen bei Pflaster und
wassergebundenen Befestigungen sind aufzunehmen.
Generell gelten die Mindestgrabenbreiten gemäß DIN EN 1610 als verbindlich für die Abrechnung der Oberflächenwiederherstellung.
Mehraufbruch und dessen Wiederherstellung wird nur vergütet, wenn dieser vom AG ausdrücklich angeordnet wurde.

**3.9.10 Betonpflaster Gehw. umpflastern**
Betonpflaster aller Art in Gehwegen und Fahrbahnen einschl. Pflasterbett
aufnehmen und wieder einbauen,
einschl. aller erforderlichen Leistungen, wie säubern,
seitlich lagern, einschl. Pflasterbettung und
Fugenmaterial.
Schnittleistungen und Anpassungen sind einzukalkulieren.
Mit einzukalkulieren ist die Ersatzlieferung von bis zu
25% Pflaster, die Entsorgung der Reststoffe sowie die
Aufnahme und Wiederherstellung des gelockerten
Randstreifens.
Menge: 30,000 m2

**3.9.20 Pflasterdecke aus Pflastersteinen, Beton 8 cm dick**
Pflasterdecke aus Pflastersteinen
aus Beton DIN EN 1338,
(Qualität KDJ) mit und ohne Fase (nach Wahl des AG)
Formate
20 x 10 x 8, 10 x 10 x 8, 13,5 x 12 x 8, 18 x 15,3 x 8, 15,3 x 15,3 x 8,
Verlegung in Reihen und anderen Verbänden,
Farbton grau, auch gerompelt (künstlich gealtert) (nach Wahl des AG)
in Plätzen, Gehwegen und Parkflächen.
Schnittleistungen und Anpassungen sind einzukalkulieren.
Pflasterbett aus Brechsand-Splitt-Gemisch 0/5 herstellen,
Schichtdicke 3 cm im verdichteten Zustand.
Fugen mit doppelgebrochenem Brechsand 0/2 (Gesteinsart: Diabas) vollfugig füllen und unter ausreichender Wasserzugabe einschlämmen.
Fugenfüllung und Arbeitsgänge so oft wiederholen, bis die Fuge vollständig und dicht gefüllt ist.
Überschüssiges Fugenmaterial in Eigentum des AN übernehmen, von der Baustelle entfernen und einer Wiederverwertung zuführen.
einschl. der erforderlichen Rand- und Abschlusssteine sowie umlaufender Läuferzeile
Menge: 10,000 m2

**3.9.30 NatursteinKP,Gehw. umpflastern**
Natursteinkleinpflaster aller Art in Gehwegen
aufnehmen und wieder einbauen,
einschl. aller erforderlichen Leistungen, wie säubern,
seitlich lagern, einschl. Pflasterbettung und
Fugenmaterial, sowie die Aufnahme und Wiederherstellung
des gelockerten Randstreifens.
Schnittleistungen und Anpassungen sind einzukalkulieren.
Mit einzukalkulieren ist die Ersatzlieferung von bis zu
10% Pflaster sowie die Entsorgung der Reststoffe.
Menge: 2,000 m2

**3.9.40 Pflaster Kleinpflaster, Granit**
Kleinpflasterdecke, Naturstein, herstellen.
Ausführung in Gehwegflächen in Zwickeln und Streifen sowie zur Einpflasterung von Einbauten, Pfosten, Masten usw.
Einzelflächen bis 1 m2.
Pflastersteine aus Naturstein für Außenbereiche entsprechend DIN EN 1342.
Kleinpflastersteine in Anlehnung an die Güteklasse GK I nach DIN 18 502.
Abweichend von Tabelle 1 der der DIN EN 1342 werden die Toleranzen der Nenn-Flächenmaße zwischen den gespaltenen Flächen mit +/- 10 mm vereinbart.
Abweichend von Tabelle 2 der der DIN EN 1342 werden die Toleranzen der Nenndicken mit +/- 10 mm vereinbart.
Die Abweichung von Unregelmäßigkeiten von Sichtflächen (Kopfflächen) werden nach Tabelle 3 der DIN EN 1342 mit einem Toleranzmaß von 5 mm vereinbart.
Nenn-Maße: Länge= 90 mm, Breite= 90 mm, Höhe= 90 mm.
Material: Granit, hellgrau-hellgelblich, feinkörnige Struktur.

Beständigkeit gegen Frost-Tau-Wechsel (Tabelle 4 DIN EN 1342):
Klasse 1/Kennzeichnung F1 = beständig gegen Frost-Tau-Wechsel.
Anforderungen an die Mindestdruckfestigkeit mind. 80 MPa.
Nachweis der Frost-Tausalz-Widerstandsfähigkeit.
Steine nach Angaben des AG im Netzverband, in Bögen, in Passé
oder in Reihen setzen.
An Einbauten und Begrenzungen sind die Steine anzupassen.
Das Anpassen an Einbauten wird gesondert vergütet.
Pflasterbett aus Brechsand-Splitt-Gemisch 0/5 herstellen,
Schichtdicke 4 cm im verdichteten Zustand.
Steine hammerfest mit gleichmäßigem, engen Fugenbild setzen.
Fugenbreiten 4 bis max. 8 mm.
Fugen zweilagig füllen.
Fugen vor dem 1. Rüttelgang mit Brechsand-Splitt-Gemisch 0/5
(Gesteinsart: Diabas) vollfugig füllen und unter ausreichender
Wasserzugabe einschlämmen.
Nach dem Rütteln entstehende Restfuge mit
doppelgebrochenem Brechsand 0/2 (Gesteinsart: Diabas)
vollfugig füllen und unter ausreichender Wasserzugabe
einschlämmen.
Fläche erneut abrütteln.
Fugenfüllung und Arbeitsgänge so oft wiederholen,
bis die Fuge vollständig und dicht gefüllt ist.
Überschüssiges Fugenmaterial in Eigentum des AN
übernehmen, von der Baustelle entfernen und einer
Wiederverwertung zuführen.
Menge: 1,000 m2

**3.9.50 Großpfl. umpflastern**
Großpflaster aller Art in Fahrbahnen  aufnehmen und wieder einbauen
Einschl. aller erforderlichen Leistungen, wie säubern,
seitlich lagern, einschl. Pflasterbettung und
Fugenmaterial sowie die Aufnahme und Wiederherstellung
des gelockerten Randstreifens.
Mit einzukalkulieren ist die Ersatzlieferung von bis zu
10% Pflaster sowie die Entsorgung der Reststoffe.
Menge: 2,000 m2

**3.9.60 Großpfl. neu herst.**
Pflasterdecke aus Großpflaster
mit vom AN zu lieferndem Material, gebrauchte Steine
können verwendet werden, in Rohrgräben,
aus Natursteinen (Granit oder Basalt) oder
Kupferschlacke,
Format Grösse 1 bis 5 nach DIN 18 502,
Ausführung in Einzelflächen,
in Fahrbahnen und Nebenflächen,
Bettung aus Brechsand-Splitt-Gemisch 0/5, Dicke 4 bis 6 cm,
Pflasterfugen einschlämmen mit
Brechsand-Splitt-Gemisch 0/3. Einschl. der
erforderlichen Rand- und Abschlußsteine sowie die
Aufnahme und Wiederherstellung des gelockerten Randstreifens.
Menge: 3,000 m2

**3.9.70 Mosaikpfl. umpflastern**
Mosaikpflaster aller Art in Gehwegen,
aufnehmen und wieder einbauen.
In Rohrgräben, einschl. aller erforderlichen Leistungen, wie säubern, seitlich lagern, einschl. Pflasterbettung und
Fugenmaterial sowie die Aufnahme und Wiederherstellung
des gelockerten Randstreifens.
Mit einzukalkulieren ist die Ersatzlieferung von bis zu
10% Pflaster sowie die Entsorgung der Reststoffe.
Menge: 1,000 m2

**3.9.80 Gehwegpl aufn. wieder einbauen**
Gehwegplatten aus Beton bis zu einer Größe von 50x50cm
aufnehmen und wieder einbauen,
in Rohrgräben, einschl. aller erforderlichen Leistungen, wie säubern, seitlich lagern, einschl. Bettung und Fugenmaterial
sowie die Aufnahme und Wiederherstellung des -
gelockerten Randstreifens.
Mit einzukalkulieren ist die Ersatzlieferung von bis zu
30% neuem Plattenmaterial sowie die Entsorgung der
Reststoffe.
Menge: 2,000 m2

**3.9.90 Bordsteine Naturst.aufn. und wieder verlegen**
Bordsteine aus Naturstein aufnehmen, einschl. Bettung
in Beton versetzt mit Rückenstütze als Hoch- und Tiefbord,
Ausführung in Einzelabschnitten,
Bordsteine zur Wiederverwendung säubern und seitlich lagern,
Ausgebaute Borde höhen und fluchtgrecht verlegen
mit Bettung und Rückenstütze, einschl. Absenkungen,
Bettung und Rückenstütze DIN 18318 aus Beton C12/15,
Borde engfugig verlegen, einschl. aller Nebenleistungen.
Abrechnung in Meter Bordstein.
Menge: 2,000 m

**3.9.100 Bordst. Beton aufn. und wieder verlegen**
Bordsteine aus Beton DIN 483 aller Art aufnehmen,
einschl. Bettung, in Beton versetzt mit Rückenstütze
als Hoch- und Tiefbord.
Ausführung in Einzelabschnitten,
Bordsteine zur Wiederverwendung säubern und seitlich lagern.
Ausgebaute Borde höhen und fluchtgrecht verlegen
mit Bettung und Rückenstütze, einschl. Absenkungen,
Bettung und Rückenstütze DIN 18318 aus Beton C12/15,
Borde engfugig verlegen, einschl. aller Nebenleistungen.
Abrechnung in Metern Bord.
Menge: 10,000 m

**3.9.110 Großpfla als Rinnenpfl aufn und wieder verlegen**
Großpflaster aller Art als Rinnenpflaster verlegt
einschl.  gebundenen und ungebundenen Unterbau
aufnehmen und wieder einbauen,
einschl. aller erforderlichen Leistungen, wie säubern,
seitlich lagern, liefern und einbauen von i. M. 30cm
Frostschutzschicht, einschl. Pflasterbettung aus Beton
(C 12/15) 20cm dick und Fugen verfüllen mit Mörtel.
Mit einzukalkulieren ist die Ersatzlieferung von bis zu
10% Pflaster.
Nicht brauchbare Stoffe sind zu entsorgen, einschl.
Kippgebühren.
Menge: 2,000 m2

**3.9.120 Pflasterstreifen St.160/160/140, 2 Reihen**
Pflasterstreifen herstellen, einschließlich der ggf.
hierfür erforderlichen Erdarbeiten und der Aussparungen für bzw. der Anpassungen an Straßenabläufe.
Streifen als Randeinfassung vor Bordsteinen.
Pflastersteine DIN 18 501-140 Beton (160/160/140 mm).
Breite des Pflasterstreifens 2 Reihen.
Bettung: Beton C12/15, Dicke 25 cm,
Fugen mit Zementmörtel vergießen.
einschl. fachgerechter Ausbildung von Bewegungsfugen
mittels dauerelastischer Einlagen im Abstand von max. 30 m
Menge: 1,000 m

**3.9.130 Bordsteine aus Beton setzen BSt. H 15 x 30**
Bordsteine aus Beton setzen.
Bordsteine DIN 483 H 15 x 30 (150/300 mm)
Bordsteine DIN 483 R 15 x 22 (150/220 mm)
und DIN EN 1340 (Qualität DTI).
Rückenstütze aus BetonC 12/15 bis 10 cm unter OF Bordstein, 15 cm breit, liefern und herstellen.
Unterbeton C 12/15, 20 bis 24 cm dick, herstellen.
Menge: 10,000 m

**3.9.140 Bordsteine aus Beton setzen BSt. T 8 x 20**
Bordsteine aus Beton setzen.
Bordsteine DIN 483 T 8 x 20 (80/200 mm)
und DIN EN 1340 (Qualität DTI).
Rückenstütze aus Beton C 12/15 bis 10 cm unter OF Bordstein, 15 cm breit, herstellen.
Unterbeton C 12/15, 20 bis 24 cm dick, herstellen.
Menge: 1,000 m

**3.9.150 Bordsteine trennen quer schneid BSt. 12/30-8/20**
Bordsteine auf Passmaß trennen.
Bordsteine quer schneiden.
Bordsteine aus Beton, ca. 12/30 bis 8/20 cm.
Menge: 1,000 St

#### Hauptabschnitt 3.10 Stundenlohnarbeiten

*Hinweis: Hinweis zu den Stundenlohnarbeiten:*
Hinweis zu den Stundenlohnarbeiten:

Nur auf besondere Anordnung des AG!
Stundenlohnarbeiten werden nur vergütet, wenn sie vor Ausführung vereinbart wurden!
Es wird nur der für die jeweils erforderliche Tätigkeit zutreffende Stundenlohnansatz auf der Grundlage von durch den AG innerhalb von 5 Werktagen gegengezeichneten Stundenlohnnachweisen vergütet.

**3.10.10 Verrechnungssatz für Spezialbaufacharbeiter**
Stundenlohnarbeiten durch Arbeitskräfte auf Anordnung
des AG ausführen.
Der Verrechnungssatz für die jeweilige Arbeitskraft
umfasst sämtliche Aufwendungen, insbesondere den tatsächlichen Lohn einschließlich vermögenswirksamer
Leistungen mit den Zuschlägen für Gemeinkosten
(Sozialkassenbeiträge, Winterbauumlage und dgl.),
sowie Lohn- bzw. Gehaltsnebenkosten und Zuschläge
füer Überstunden.
Zuschläge für Nacht-, Sonntags- und Feiertagsarbeit
werden gesondert vergütet.

Spezialbaufacharbeiter (TW-Rohrleitungsbau)
Menge: 15,000 h

**3.10.20 Verrechnungssatz für Baugerät, Bagger bis 0,4 m3**
Stundenlohnarbeiten durch Baugeräte auf Anordnung des
AG ausführen.
Der Verrechnungssatz für das jeweilige Gerät umfasst
sämtliche Aufwendungen für den Einsatz, insbesondere
Gerätevorhalte- und Betriebsstoffkosten sowie sämtliche Zuschläge einschließlich der Kosten für das
Bedienungspersonal.
Der Verrechnungssatz gilt für das zum Zeitpunkt des
Abrufes einsatzbereit auf der Baustelle befindliche
Baugerät.
Vergütet werden die tatsächlich geleisteten Arbeitsstunden.
Bagger bis 0,4 m3.
Menge: 15,000 h

**3.10.30 Motorpumpe, mind. 48 m3/h einschl. Schläuchen**
Bezugsposition
Vorhalten und Betreiben einer Motorpumpe, mind. 48 m3/h
einschl. Schläuchen, einschl. An- und Abtransport
Menge: 10,000 h

**3.10.40 Wie vor jedoch bis 75 m3/h**
Leistung wie zuletzt in vollem Wortlaut beschrieben,
jedoch bis 75 m3/h.
Menge: 1,000 h

**3.10.50 Verrechnungssatz für LKW, 3,5 t**
Stundenlohnarbeiten durch Lastkraftwagen auf Anordnung
des AG ausführen.
Der Verrechnungssatz für den jeweiligen LKW umfasst
sämtliche Aufwendungen für den Einsatz des LKW, insbesondere Gerätevorhalte- und Betriebsstoffkosten
sowie sämtliche Zuschläge einschließlich der Kosten
für den Fahrer.
Der Verrechnungssatz gilt für das zum Zeitpunkt des
Abrufes einsatzbereit auf der Baustelle befindliche
Fahrzeug.
Vergütet werden die tatsächlich geleisteten Arbeitsstunden nach der tatsächlichen Nutzlast des jeweiligen
LKW (ohne Erhöhung der Nutzlaststufe fuer Sonderfahrzeuge).
LKW, ca. 3,5 t Nutzlast.
Menge: 1,000 h

**3.10.60 Allrad-Kipp. 8 t**
Leistung wie vor beschrieben, jedoch
LKW-Kipper mit Allradantrieb
ca. 8 t Nutzlast.
Menge: 3,000 h

**3.10.70 Transporter 1,5 t**
Leistung wie vor beschrieben, jedoch
Kleintransporter ca. 1,5 t Nutzlast.
Menge: 1,000 h

*Hinweis: Instandhaltung der Verkehrsflächen:*

**3.10.80 Verrechnungssatz für Straßenreinigungsmaschine**
Stundenlohnarbeiten durch zusätzlich auf Anordnung des
AG ausgeführten Einsatz einer Straßenreinigungsmaschine.
Der Verrechnungssatz für die jeweilige
Straßenreinigungsmaschine umfasst sämtliche
Aufwendungen für den Einsatz des Gerätes, insbesondere
Gerätevorhalte- und Betriebsstoffkosten, sowie
sämtliche Zuschläge einschließlich der Kosten für den
Fahrer.
Der Verrechnungssatz gilt für das zum Zeitpunkt des
Abrufes Einsatzbereit auf der Baustelle befindliche
Fahrzeug.
Vergütet werden die tatsächlich geleisteten
Arbeitsstunden.
Menge: 1,000 h

*Hinweis: Hinweis zu den Arbeiten:*
Hinweis zu den Arbeiten auf Nachweis:

Nur auf besondere Anordnung des AG!
Stundenlohnarbeiten werden nur vergütet, wenn sie vor Ausführung vereinbart wurden!
Der Nacheis erfolgt durch Aufmaß, welches nur vergütet wird, wenn es innerhalb von 5 Werktagen durch den AG gegengezeichnet wurde.

**3.10.90 Zusätzlicher Materialtransport zw. Baust. und Lager AG**
Zusätzlicher Materialtransport einschl. Ladevorgänge
(Fahrzeug und Fahrer)
von der Baustelle bis zum Lager des Auftraggebers und
wieder zurück zur Baustelle.
(Mittlere Entfernung siehe Baubeschreibung)
Diese Position wird nur vergütet, wenn sich der
Leistungsumfang nach Freilegen der Schadensstelle
gegenüber dem Auftrag wesentlich verändert hat.
Menge: 1,000 St
